# Perfil cubre cables de aluminio

- Propiedad del archivo: CYPE INGENIEROS, S.A.
- Formato: FIEBDC-3/2002
- Ámbito geográfico: Honduras
- Divisa: HNL
- Costes indirectos: 3.00 %
- Gastos generales: 13.00 %
- Beneficio industrial: 6.00 %
- IVA: 15.00 %

## H Remates y ayudas

### HD Perfiles decorativos

#### HDB Perfiles cubre cables

**HDB010** m Perfil cubre cables de aluminio.
Perfil autoadhesivo cubre cables, de aluminio anodizado, con superficie lisa, de 40 mm de anchura y 8,5 mm de altura.
Incluye: Preparación de la superficie soporte. Replanteo. Corte y preparación. Colocación y fijación.
Criterio de medición de proyecto: Longitud medida según documentación gráfica de Proyecto. No se ha incrementado la medición por roturas y recortes, ya que en la descomposición se ha considerado un 5% más de piezas.
Criterio de medición de obra: Se medirá la longitud realmente ejecutada según especificaciones de Proyecto.

| Código | Ud | Descripción | Rendimiento | Precio | Importe |
|---|---|---|---|---|---|
| mt18jpc100a | m | Perfil autoadhesivo cubre cables, de aluminio anodizado, con superficie lisa, de 40 mm de anchura y 8,5 mm de altura. (material) | 1.050 | 254.89 | 267.63 |
| mo023 | h | Colocador de pisos. (mano de obra) | 0.055 | 114.04 | 6.27 |
| % | % | Herramienta menor | 2 % | 273.90 | 5.48 |
|  |  | Costes directos |  |  | 279.38 |
