# Cable de pares de cobre

- Propiedad del archivo: CYPE INGENIEROS, S.A.
- Formato: FIEBDC-3/2002
- Ámbito geográfico: Honduras
- Divisa: HNL
- Costes indirectos: 3.00 %
- Gastos generales: 13.00 %
- Beneficio industrial: 6.00 %
- IVA: 15.00 %

## I Instalaciones

### IA Audiovisuales

#### IAF Red de cables de pares de cobre

**IAF070** m Cable de pares de cobre.
Cable urbano apantallado, para exteriores, con cubierta EAP, de 25+1 pares (26x2x0,51 mm). Incluso accesorios y elementos de sujeción.
Incluye: Tendido de cables.
Criterio de medición de proyecto: Longitud medida según documentación gráfica de Proyecto.
Criterio de medición de obra: Se medirá la longitud realmente ejecutada según especificaciones de Proyecto.

| Código | Ud | Descripción | Rendimiento | Precio | Importe |
|---|---|---|---|---|---|
| mt40mto041c | m | Cable urbano apantallado, para exteriores, con cubierta EAP, de 25+1 pares (26x2x0,51 mm). (material) | 1.000 | 87.21 | 87.21 |
| mo001 | h | Instalador de telecomunicaciones. (mano de obra) | 0.055 | 117.18 | 6.44 |
| mo056 | h | Ayudante de instalador de telecomunicaciones. (mano de obra) | 0.055 | 85.08 | 4.68 |
| % | % | Herramienta menor | 2 % | 98.33 | 1.97 |
|  |  | Costes directos |  |  | 100.30 |
