# Cable de pares de cobre

- Propiedad del archivo: CYPE INGENIEROS, S.A.
- Formato: FIEBDC-3/2002
- Ámbito geográfico: Honduras
- Divisa: HNL
- Costes indirectos: 3.00 %
- Gastos generales: 13.00 %
- Beneficio industrial: 6.00 %
- IVA: 15.00 %

## I Instalaciones

### IA Audiovisuales

#### IAF Red de cables de pares de cobre

**IAF070** m Cable de pares de cobre.
Cable urbano apantallado, para exteriores, con cubierta EAP, de 50+1 pares (51x2x0,51 mm). Incluso accesorios y elementos de sujeción.
Incluye: Tendido de cables.
Criterio de medición de proyecto: Longitud medida según documentación gráfica de Proyecto.
Criterio de medición de obra: Se medirá la longitud realmente ejecutada según especificaciones de Proyecto.

| Código | Ud | Descripción | Rendimiento | Precio | Importe |
|---|---|---|---|---|---|
| mt40mto041d | m | Cable urbano apantallado, para exteriores, con cubierta EAP, de 50+1 pares (51x2x0,51 mm). (material) | 1.000 | 166.49 | 166.49 |
| mo001 | h | Instalador de telecomunicaciones. (mano de obra) | 0.077 | 117.18 | 9.02 |
| mo056 | h | Ayudante de instalador de telecomunicaciones. (mano de obra) | 0.077 | 85.08 | 6.55 |
| % | % | Herramienta menor | 2 % | 182.06 | 3.64 |
|  |  | Costes directos |  |  | 185.70 |
