# Válvula de gasóleo

- Propiedad del archivo: CYPE INGENIEROS, S.A.
- Formato: FIEBDC-3/2002
- Ámbito geográfico: Honduras
- Divisa: HNL
- Costes indirectos: 3.00 %
- Gastos generales: 13.00 %
- Beneficio industrial: 6.00 %
- IVA: 15.00 %

## I Instalaciones

### IC Calefacción, refrigeración, climatización y agua caliente

#### ICD Combustible líquido

**ICD150** Ud Válvula de gasóleo.
Válvula de esfera de latón niquelado para roscar de 2 1/2". Totalmente montada, conexionada y probada.
Incluye: Replanteo. Conexión de la válvula.
Criterio de medición de proyecto: Número de unidades previstas, según documentación gráfica de Proyecto.
Criterio de medición de obra: Se medirá el número de unidades realmente ejecutadas según especificaciones de Proyecto.

| Código | Ud | Descripción | Rendimiento | Precio | Importe |
|---|---|---|---|---|---|
| mt37sve010h | Ud | Válvula de esfera de latón niquelado para roscar de 2 1/2". (material) | 1.000 | 2540.76 | 2540.76 |
| mo004 | h | Instalador de calefacción. (mano de obra) | 0.219 | 118.70 | 26.00 |
| mo103 | h | Ayudante de instalador de calefacción. (mano de obra) | 0.219 | 86.19 | 18.88 |
| % | % | Herramienta menor | 2 % | 2585.64 | 51.71 |
|  |  | Costes directos |  |  | 2637.35 |
