# Cesta geotérmica

- Propiedad del archivo: CYPE INGENIEROS, S.A.
- Formato: FIEBDC-3/2002
- Ámbito geográfico: Honduras
- Divisa: HNL
- Costes indirectos: 3.00 %
- Gastos generales: 13.00 %
- Beneficio industrial: 6.00 %
- IVA: 15.00 %

## I Instalaciones

### IC Calefacción, refrigeración, climatización y agua caliente

#### ICU Geotermia

**ICU012** Ud Cesta geotérmica.
Cesta geotérmica, de 2 m de altura, formada por tubo de polietileno reticulado (PE-Xa) de 32 mm de diámetro y 2,9 mm de espesor, SDR11, de 150 m de longitud, dispuesto en forma de bucle, con tramo de tubería de conexión a colector, de 20 m de longitud, sin incluir la excavación ni el relleno. Incluso, conexiones de conducciones y remates. Totalmente montada, conexionada y probada.
Incluye: Replanteo de la cesta. Colocación de la cesta. Conexionado de todos los circuitos. Carga de escombros sobre camión o contenedor.
Criterio de medición de proyecto: Número de unidades previstas, según documentación gráfica de Proyecto.
Criterio de medición de obra: Se medirá el número de unidades realmente ejecutadas según especificaciones de Proyecto.

| Código | Ud | Descripción | Rendimiento | Precio | Importe |
|---|---|---|---|---|---|
| mt37sgu010a | Ud | Cesta geotérmica, de 2 m de altura, formada por tubo de polietileno reticulado (PE-Xa) de 32 mm de diámetro y 2,9 mm de espesor, SDR11, de 150 m de longitud, dispuesto en forma de bucle, con tramo de tubería de conexión a colector, de 20 m de longitud. (material) | 1.000 | 51916.17 | 51916.17 |
| mo004 | h | Instalador de calefacción. (mano de obra) | 0.219 | 118.70 | 26.00 |
| mo103 | h | Ayudante de instalador de calefacción. (mano de obra) | 0.219 | 86.19 | 18.88 |
| % | % | Herramienta menor | 2 % | 51961.05 | 1039.22 |
|  |  | Costes directos |  |  | 53000.27 |
