# Manguera para cables

- Propiedad del archivo: CYPE INGENIEROS, S.A.
- Formato: FIEBDC-3/2002
- Ámbito geográfico: Honduras
- Divisa: HNL
- Costes indirectos: 3.00 %
- Gastos generales: 13.00 %
- Beneficio industrial: 6.00 %
- IVA: 15.00 %

## I Instalaciones

### ID Seguridad

#### IDC Cables

**IDC010** m Manguera para cables.
Manguera apantallada para cables de 8x0,22 mm², libre de halógenos, reacción al fuego clase Dca según UNE-EN 50575.
Incluye: Replanteo del recorrido de la manguera. Tendido de la manguera. Conexionado y comprobación de su correcto funcionamiento.
Criterio de medición de proyecto: Longitud medida según documentación gráfica de Proyecto.
Criterio de medición de obra: Se medirá la longitud realmente ejecutada según especificaciones de Proyecto.

| Código | Ud | Descripción | Rendimiento | Precio | Importe |
|---|---|---|---|---|---|
| mt41ing050h | m | Manguera apantallada para cables de 8x0,22 mm², libre de halógenos, reacción al fuego clase Dca según UNE-EN 50575. (material) | 1.000 | 14.01 | 14.01 |
| mo006 | h | Instalador de redes y equipos de detección y seguridad. (mano de obra) | 0.016 | 118.70 | 1.90 |
| mo105 | h | Ayudante de instalador de redes y equipos de detección y seguridad. (mano de obra) | 0.016 | 86.19 | 1.38 |
| % | % | Herramienta menor | 2 % | 17.29 | 0.35 |
|  |  | Costes directos |  |  | 17.64 |
