# Fuente de alimentación

- Propiedad del archivo: CYPE INGENIEROS, S.A.
- Formato: FIEBDC-3/2002
- Ámbito geográfico: Honduras
- Divisa: HNL
- Costes indirectos: 3.00 %
- Gastos generales: 13.00 %
- Beneficio industrial: 6.00 %
- IVA: 15.00 %

## I Instalaciones

### ID Seguridad

#### IDF Fuentes de alimentación

**IDF010** Ud Fuente de alimentación.
Fuente de alimentación, salida de 1 A a 12 V, con espacio para batería de 12 V y 7 Ah, de 240x345x79 mm.
Criterio de valoración económica: El precio no incluye la batería.
Incluye: Replanteo. Fijación al paramento. Montaje, conexionado y comprobación de su correcto funcionamiento.
Criterio de medición de proyecto: Número de unidades previstas, según documentación gráfica de Proyecto.
Criterio de medición de obra: Se medirá el número de unidades realmente ejecutadas según especificaciones de Proyecto.

| Código | Ud | Descripción | Rendimiento | Precio | Importe |
|---|---|---|---|---|---|
| mt41ing140a | Ud | Fuente de alimentación, salida de 1 A a 12 V, con espacio para batería de 12 V y 7 Ah, de 240x345x79 mm. (material) | 1.000 | 4412.91 | 4412.91 |
| mo006 | h | Instalador de redes y equipos de detección y seguridad. (mano de obra) | 0.055 | 118.70 | 6.53 |
| mo105 | h | Ayudante de instalador de redes y equipos de detección y seguridad. (mano de obra) | 0.055 | 86.19 | 4.74 |
| % | % | Herramienta menor | 2 % | 4424.18 | 88.48 |
|  |  | Costes directos |  |  | 4512.66 |
