# Regulador de carga

- Propiedad del archivo: CYPE INGENIEROS, S.A.
- Formato: FIEBDC-3/2002
- Ámbito geográfico: Honduras
- Divisa: HNL
- Costes indirectos: 3.00 %
- Gastos generales: 13.00 %
- Beneficio industrial: 6.00 %
- IVA: 15.00 %

## I Instalaciones

### IE Eléctricas

#### IEF Solar fotovoltaica

**IEF040** Ud Regulador de carga.
Regulador de carga MPPT, tensión nominal 12/24/36/48 V con reconocimiento automático, intensidad de carga nominal 60 A, potencia máxima a 12 V 860 W, potencia máxima a 24 V 1720 W, potencia máxima a 36 V 2580 W, potencia máxima a 48 V 3440 W, intensidad máxima de cortocircuito 35 A, tensión máxima en circuito abierto 250 V, eficiencia máxima 99%, dimensiones 185x250x95 mm, con puerto Ethernet, Bluetooth, gestión inteligente del acumulador de energía eléctrica, algoritmo de carga del acumulador de energía eléctrica programable, protecciones eléctricas y sensor de temperatura interna. Incluso accesorios necesarios para su correcta instalación.
Incluye: Montaje, fijación y nivelación. Conexionado y comprobación de su correcto funcionamiento.
Criterio de medición de proyecto: Número de unidades previstas, según documentación gráfica de Proyecto.
Criterio de medición de obra: Se medirá el número de unidades realmente ejecutadas según especificaciones de Proyecto.

| Código | Ud | Descripción | Rendimiento | Precio | Importe |
|---|---|---|---|---|---|
| mt35rfg040df | Ud | Regulador de carga MPPT, tensión nominal 12/24/36/48 V con reconocimiento automático, intensidad de carga nominal 60 A, potencia máxima a 12 V 860 W, potencia máxima a 24 V 1720 W, potencia máxima a 36 V 2580 W, potencia máxima a 48 V 3440 W, intensidad máxima de cortocircuito 35 A, tensión máxima en circuito abierto 250 V, eficiencia máxima 99%, dimensiones 185x250x95 mm, con puerto Ethernet, Bluetooth, gestión inteligente del acumulador de energía eléctrica, algoritmo de carga del acumulador de energía eléctrica programable, protecciones eléctricas y sensor de temperatura interna. (material) | 1.000 | 21511.72 | 21511.72 |
| mo003 | h | Electricista. (mano de obra) | 0.263 | 117.18 | 30.82 |
| mo102 | h | Ayudante de electricista. (mano de obra) | 0.263 | 85.08 | 22.38 |
| % | % | Herramienta menor | 2 % | 21564.92 | 431.30 |
|  |  | Costes directos |  |  | 21996.22 |
