# Toma de tierra con pica

- Propiedad del archivo: CYPE INGENIEROS, S.A.
- Formato: FIEBDC-3/2002
- Ámbito geográfico: Honduras
- Divisa: HNL
- Costes indirectos: 3.00 %
- Gastos generales: 13.00 %
- Beneficio industrial: 6.00 %
- IVA: 15.00 %

## I Instalaciones

### IE Eléctricas

#### IEP Puesta a tierra

**IEP021** Ud Toma de tierra con pica.
Toma de tierra compuesta por dos picas de acero cobreado de 2 m de longitud cada una, hincadas en el terreno, unidas con cable conductor de cobre de 35 mm² de sección, conectadas a puente para comprobación, dentro de una caja de registro de registro de polipropileno de 30x30 cm. Incluso grapa abarcón para la conexión del electrodo con la línea de enlace y aditivos para disminuir la resistividad del terreno.
Criterio de valoración económica: El precio no incluye la excavación ni el relleno del trasdós.
Incluye: Replanteo. Hincado de las picas. Colocación de la caja de registro de registro. Conexión de los electrodos con la línea de enlace. Conexión a la red de tierra. Montaje, conexionado y comprobación de su correcto funcionamiento.
Criterio de medición de proyecto: Número de unidades previstas, según documentación gráfica de Proyecto.
Criterio de medición de obra: Se medirá el número de unidades realmente ejecutadas según especificaciones de Proyecto.

| Código | Ud | Descripción | Rendimiento | Precio | Importe |
|---|---|---|---|---|---|
| mt35tte010b | Ud | Electrodo para red de toma de tierra cobreado con 300 µm, fabricado en acero, de 15 mm de diámetro y 2 m de longitud. (material) | 2.000 | 598.22 | 1196.44 |
| mt35ttc010b | m | Conductor de cobre desnudo, de 35 mm². (material) | 2.500 | 93.39 | 233.48 |
| mt35tta040 | Ud | Grapa abarcón para conexión de pica. (material) | 2.000 | 33.23 | 66.46 |
| mt35tta010 | Ud | Caja de registro de polipropileno para toma de tierra, de 300x300 mm, con tapa de registro. (material) | 1.000 | 2459.36 | 2459.36 |
| mt35tta030 | Ud | Puente para comprobación de puesta a tierra de la instalación eléctrica. (material) | 1.000 | 1528.79 | 1528.79 |
| mt35tta060 | Ud | Saco de 5 kg de sales minerales para la mejora de la conductividad de puestas a tierra. (material) | 0.666 | 116.32 | 77.47 |
| mt35www020 | Ud | Material auxiliar para instalaciones de toma de tierra. (material) | 1.000 | 38.22 | 38.22 |
| mo003 | h | Electricista. (mano de obra) | 0.274 | 123.93 | 33.96 |
| mo102 | h | Ayudante de electricista. (mano de obra) | 0.274 | 89.97 | 24.65 |
| mo113 | h | Peón de albañilería. (mano de obra) | 0.010 | 86.84 | 0.87 |
| % | % | Herramienta menor | 2 % | 5659.70 | 113.19 |
|  |  | Costes directos |  |  | 5772.89 |
