# Red de toma de tierra para estructura

- Propiedad del archivo: CYPE INGENIEROS, S.A.
- Formato: FIEBDC-3/2002
- Ámbito geográfico: Honduras
- Divisa: HNL
- Costes indirectos: 3.00 %
- Gastos generales: 13.00 %
- Beneficio industrial: 6.00 %
- IVA: 15.00 %

## I Instalaciones

### IE Eléctricas

#### IEP Puesta a tierra

**IEP010** Ud Red de toma de tierra para estructura.
Red de toma de tierra para estructura de concreto del edificio compuesta por 80 m de cable conductor de cobre desnudo recocido de 35 mm² de sección para la línea principal de toma de tierra del edificio, enterrado a una profundidad mínima de 80 cm, 10 m de cable conductor de cobre desnudo recocido de 35 mm² de sección para la línea de enlace de toma de tierra de las columnas de concreto a conectar y 2 picas para red de toma de tierra formada por pieza de acero cobreado con baño electrolítico de 15 mm de diámetro y 2 m de longitud, enterrada a una profundidad mínima de 80 cm. Incluso, grapas abarcón, soldaduras aluminotérmicas, registro de comprobación y puente de prueba. Totalmente montada, conexionada y probada.
Incluye: Replanteo. Conexionado del electrodo y la línea de enlace. Montaje del punto de puesta a tierra. Trazado de la línea principal de tierra. Sujeción. Trazado de derivaciones de tierra. Conexionado de las derivaciones. Conexión a masa de la red.
Criterio de medición de proyecto: Número de unidades previstas, según documentación gráfica de Proyecto.
Criterio de medición de obra: Se medirá el número de unidades realmente ejecutadas según especificaciones de Proyecto.

| Código | Ud | Descripción | Rendimiento | Precio | Importe |
|---|---|---|---|---|---|
| mt35ttc010b | m | Conductor de cobre desnudo, de 35 mm². (material) | 90.000 | 93.39 | 8405.10 |
| mt35tte010b | Ud | Electrodo para red de toma de tierra cobreado con 300 µm, fabricado en acero, de 15 mm de diámetro y 2 m de longitud. (material) | 2.000 | 598.22 | 1196.44 |
| mt35tta040 | Ud | Grapa abarcón para conexión de pica. (material) | 4.000 | 33.23 | 132.92 |
| mt35tts010b | Ud | Soldadura aluminotérmica del cable conductor a redondo. (material) | 4.000 | 137.26 | 549.04 |
| mt35tta010 | Ud | Caja de registro de polipropileno para toma de tierra, de 300x300 mm, con tapa de registro. (material) | 1.000 | 2459.36 | 2459.36 |
| mt35tta030 | Ud | Puente para comprobación de puesta a tierra de la instalación eléctrica. (material) | 1.000 | 1528.79 | 1528.79 |
| mt35www020 | Ud | Material auxiliar para instalaciones de toma de tierra. (material) | 1.000 | 38.22 | 38.22 |
| mo003 | h | Electricista. (mano de obra) | 3.726 | 118.70 | 442.28 |
| mo102 | h | Ayudante de electricista. (mano de obra) | 3.726 | 86.19 | 321.14 |
| % | % | Herramienta menor | 2 % | 15073.29 | 301.47 |
|  |  | Costes directos |  |  | 15374.76 |
