# Válvula de retención

- Propiedad del archivo: CYPE INGENIEROS, S.A.
- Formato: FIEBDC-3/2002
- Ámbito geográfico: Honduras
- Divisa: HNL
- Costes indirectos: 3.00 %
- Gastos generales: 13.00 %
- Beneficio industrial: 6.00 %
- IVA: 15.00 %

## I Instalaciones

### IF Fontanería

#### IFW Elementos

**IFW040** Ud Válvula de retención.
Válvula de retención de latón para roscar de 2 1/2".
Incluye: Replanteo. Colocación. Conexionado y comprobación de su correcto funcionamiento.
Criterio de medición de proyecto: Número de unidades previstas, según documentación gráfica de Proyecto.
Criterio de medición de obra: Se medirá el número de unidades realmente ejecutadas según especificaciones de Proyecto.

| Código | Ud | Descripción | Rendimiento | Precio | Importe |
|---|---|---|---|---|---|
| mt37svr010g | Ud | Válvula de retención de latón para roscar de 2 1/2". (material) | 1.000 | 1661.78 | 1661.78 |
| mt37www010 | Ud | Material auxiliar para instalaciones de fontanería. (material) | 1.000 | 42.94 | 42.94 |
| mo008 | h | Fontanero. (mano de obra) | 0.219 | 118.70 | 26.00 |
| mo107 | h | Ayudante de fontanero. (mano de obra) | 0.219 | 86.19 | 18.88 |
| % | % | Herramienta menor | 2 % | 1749.60 | 34.99 |
|  |  | Costes directos |  |  | 1784.59 |
