# Tubería multicapa de polietileno reticulado/aluminio/polietileno reticulado (PE-X/Al/PE-X), preaislada térmicamente

- Propiedad del archivo: CYPE INGENIEROS, S.A.
- Formato: FIEBDC-3/2002
- Ámbito geográfico: Honduras
- Divisa: HNL
- Costes indirectos: 3.00 %
- Gastos generales: 13.00 %
- Beneficio industrial: 6.00 %
- IVA: 15.00 %

## I Instalaciones

### IH Tuberías para fluidos

#### IHU Tuberías multicapa, preaisladas.

**IHU120** m Tubería multicapa de polietileno reticulado/aluminio/polietileno reticulado (PE-X/Al/PE-X), preaislada térmicamente.
Tubería preaislada térmicamente formada por tubo multicapa de polietileno reticulado/aluminio/polietileno reticulado (PE-Xb/Al/PE-Xb), PN=10 bar, con aislamiento térmico de espuma de polietileno de 6 mm de espesor, conductividad térmica 0,04 W/(mK) y capa de protección de polietileno de baja densidad de color verde, de 14 mm de diámetro exterior y 2 mm de espesor. Instalación en superficie. Incluso material auxiliar para montaje y sujeción a la obra, accesorios y piezas especiales.
Incluye: Replanteo. Colocación y fijación de tubos, accesorios y piezas especiales.
Criterio de medición de proyecto: Longitud medida según documentación gráfica de Proyecto.
Criterio de medición de obra: Se medirá la longitud realmente ejecutada según especificaciones de Proyecto.

| Código | Ud | Descripción | Rendimiento | Precio | Importe |
|---|---|---|---|---|---|
| mt37aqt520a | Ud | Material auxiliar para montaje y sujeción a la obra de las tuberías multicapa de polietileno reticulado/aluminio/polietileno reticulado (PE-Xb/Al/PE-Xb), PN=10 bar, con aislamiento térmico y capa de protección, de 14 mm de diámetro exterior. (material) | 1.000 | 5.06 | 5.06 |
| mt37aqt120ag | m | Tubo multicapa de polietileno reticulado/aluminio/polietileno reticulado (PE-Xb/Al/PE-Xb), PN=10 bar, con aislamiento térmico de espuma de polietileno de 6 mm de espesor, conductividad térmica 0,04 W/(mK) y capa de protección de polietileno de baja densidad de color verde, de 14 mm de diámetro exterior y 2 mm de espesor, suministrado en rollos de 50 m de longitud, según ISO 21003-2, con el precio incrementado el 30% en concepto de accesorios y piezas especiales. (material) | 1.000 | 131.44 | 131.44 |
| op00ato010 |  | Atornillador. | 1.000 | 0.00 | 0.00 |
| op00mar010 |  | Martillo. | 1.000 | 0.00 | 0.00 |
| op00tal010 |  | Taladro. | 1.000 | 0.00 | 0.00 |
| mo008 | h | Fontanero. (mano de obra) | 0.027 | 123.93 | 3.35 |
| mo107 | h | Ayudante de fontanero. (mano de obra) | 0.027 | 89.97 | 2.43 |
| % | % | Herramienta menor | 2 % | 142.28 | 2.85 |
|  |  | Costes directos |  |  | 145.13 |
