# Caja de derivación

- Propiedad del archivo: CYPE INGENIEROS, S.A.
- Formato: FIEBDC-3/2002
- Ámbito geográfico: Honduras
- Divisa: HNL
- Costes indirectos: 3.00 %
- Gastos generales: 13.00 %
- Beneficio industrial: 6.00 %
- IVA: 15.00 %

## I Instalaciones

### IM Domóticas e inmóticas

#### IMK Componentes del sistema KNX

**IMK910** Ud Caja de derivación.
Caja de derivación estanca, rectangular, de 65x65x45 mm, con 6 conos y tapa de registro con tornillos de 1/4 de vuelta. Instalación en superficie. Incluso regletas de conexión y elementos de fijación.
Incluye: Replanteo. Fijación al paramento. Montaje.
Criterio de medición de proyecto: Número de unidades previstas, según documentación gráfica de Proyecto.
Criterio de medición de obra: Se medirá el número de unidades realmente ejecutadas según especificaciones de Proyecto.

| Código | Ud | Descripción | Rendimiento | Precio | Importe |
|---|---|---|---|---|---|
| mt35caj030a | Ud | Caja de derivación estanca, rectangular, de 65x65x45 mm, con 6 conos y tapa de registro con tornillos de 1/4 de vuelta, para instalar en superficie. Incluso regletas de conexión y elementos de fijación. (material) | 1.000 | 66.29 | 66.29 |
| mo003 | h | Electricista. (mano de obra) | 0.110 | 117.18 | 12.89 |
| mo102 | h | Ayudante de electricista. (mano de obra) | 0.110 | 85.08 | 9.36 |
| % | % | Herramienta menor | 2 % | 88.54 | 1.77 |
|  |  | Costes directos |  |  | 90.31 |
