# Montacargas

- Propiedad del archivo: CYPE INGENIEROS, S.A.
- Formato: FIEBDC-3/2002
- Ámbito geográfico: Honduras
- Divisa: HNL
- Costes indirectos: 3.00 %
- Gastos generales: 13.00 %
- Beneficio industrial: 6.00 %
- IVA: 15.00 %

## I Instalaciones

### IT Transporte

#### ITC Montacargas

**ITC010** Ud Montacargas.
Montacargas hidráulico para 400 kg, de 5 detenidas (6 m), de 1x1 m de plataforma, con guías y un pistón. Totalmente montado, conexionado y probado.
Incluye: Replanteo. Instalación del montacargas. Conexionado con la red eléctrica.
Criterio de medición de proyecto: Número de unidades previstas, según documentación gráfica de Proyecto.
Criterio de medición de obra: Se medirá el número de unidades realmente ejecutadas según especificaciones de Proyecto.

| Código | Ud | Descripción | Rendimiento | Precio | Importe |
|---|---|---|---|---|---|
| mt39mch010cd | Ud | Montacargas hidráulico para 400 kg, de 5 detenidas (6 m), de 1x1 m de plataforma, con guías y un pistón. (material) | 1.000 | 531445.77 | 531445.77 |
| mo016 | h | Instalador de elevadores. (mano de obra) | 46.026 | 118.70 | 5463.29 |
| mo085 | h | Ayudante de instalador de elevadores. (mano de obra) | 46.135 | 86.19 | 3976.38 |
| % | % | Herramienta menor | 2 % | 540885.44 | 10817.71 |
|  |  | Costes directos |  |  | 551703.15 |
