# Puerta seccional para garaje, de madera

- Propiedad del archivo: CYPE INGENIEROS, S.A.
- Formato: FIEBDC-3/2002
- Ámbito geográfico: Honduras
- Divisa: HNL
- Costes indirectos: 3.00 %
- Gastos generales: 13.00 %
- Beneficio industrial: 6.00 %
- IVA: 15.00 %

## L Puertas, ventanas, closets, fierrería, vidrios y protecciones solares

### LG Puertas de garaje

#### LGM De madera

**LGM030** Ud Puerta seccional para garaje, de madera.
Puerta seccional para garaje, formada por panel con cuarterones de madera maciza, 400x230 cm, con apertura manual.
Incluye: Colocación y fijación de los perfiles guía. Introducción del panel en las guías. Colocación y fijación del eje a los palieres. Tensado del muelle. Fijación del panel al tambor. Montaje del sistema de apertura. Montaje del sistema de accionamiento. Repaso y engrase de mecanismos y guías.
Criterio de medición de proyecto: Número de unidades previstas, según documentación gráfica de Proyecto.
Criterio de medición de obra: Se medirá el número de unidades realmente ejecutadas según especificaciones de Proyecto.

| Código | Ud | Descripción | Rendimiento | Precio | Importe |
|---|---|---|---|---|---|
| mt26pgs020w | Ud | Puerta seccional para garaje, formada por panel con cuarterones de madera maciza, 400x230 cm, cajón recogedor forrado, torno, muelles de torsión, poleas, guías, accesorios y cerradura central con llave de seguridad. (material) | 1.000 | 72733.26 | 72733.26 |
| op00ato010 |  | Atornillador. | 1.000 | 0.00 | 0.00 |
| op00tal010 |  | Taladro. | 1.000 | 0.00 | 0.00 |
| op00amo010 |  | Amoladora o radial. | 1.000 | 0.00 | 0.00 |
| mo020 | h | Albañil. (mano de obra) | 0.968 | 114.04 | 110.39 |
| mo113 | h | Peón de albañilería. (mano de obra) | 0.968 | 82.13 | 79.50 |
| mo018 | h | Fierrero. (mano de obra) | 2.258 | 115.53 | 260.87 |
| mo059 | h | Ayudante de fierrero. (mano de obra) | 2.258 | 85.41 | 192.86 |
| % | % | Herramienta menor | 2 % | 73376.88 | 1467.54 |
|  |  | Costes directos |  |  | 74844.42 |
