# Aislamiento acústico a ruido aéreo entre placas, en cielo falso de placas, con láminas viscoelásticas

- Propiedad del archivo: CYPE INGENIEROS, S.A.
- Formato: FIEBDC-3/2002
- Ámbito geográfico: Honduras
- Divisa: HNL
- Costes indirectos: 3.00 %
- Gastos generales: 13.00 %
- Beneficio industrial: 6.00 %
- IVA: 15.00 %

## N Aislamientos e impermeabilizaciones

### NB Aislamientos acústicos

#### NBT Cielos falsos

**NBT050** m² Aislamiento acústico a ruido aéreo entre placas, en cielo falso de placas, con láminas viscoelásticas.
Aislamiento acústico a ruido aéreo entre placas, en cielo falso de placas, con lámina viscoelástica de alta densidad, de 6 mm de espesor, adherida entre las placas con adhesivo a base de caucho sintético.
Criterio de valoración económica: El precio no incluye el cielo falso.
Incluye: Limpieza y preparación de la superficie soporte. Corte del aislamiento. Colocación del aislamiento en la placa ya montada.
Criterio de medición de proyecto: Superficie medida según documentación gráfica de Proyecto.
Criterio de medición de obra: Se medirá la superficie realmente ejecutada según especificaciones de Proyecto.

| Código | Ud | Descripción | Rendimiento | Precio | Importe |
|---|---|---|---|---|---|
| mt16ptd060Ch | m² | Lámina viscoelástica de alta densidad, de 6 mm de espesor; con 56,4 dB de índice global de reducción acústica, Rw. (material) | 1.050 | 363.12 | 381.28 |
| mt16afd010a | l | Adhesivo a base de caucho sintético, para fijación de materiales aislantes. (material) | 0.250 | 283.14 | 70.79 |
| mo054 | h | Montador de aislamientos. (mano de obra) | 0.077 | 117.18 | 9.02 |
| mo101 | h | Ayudante de montador de aislamientos. (mano de obra) | 0.077 | 85.25 | 6.56 |
| % | % | Herramienta menor | 2 % | 467.65 | 9.35 |
|  |  | Costes directos |  |  | 477.00 |
