# Aislamiento acústico a ruido aéreo sobre cielo falso, con paneles de aglomerado de corcho expandido

- Propiedad del archivo: CYPE INGENIEROS, S.A.
- Formato: FIEBDC-3/2002
- Ámbito geográfico: Honduras
- Divisa: HNL
- Costes indirectos: 3.00 %
- Gastos generales: 13.00 %
- Beneficio industrial: 6.00 %
- IVA: 15.00 %

## N Aislamientos e impermeabilizaciones

### NB Aislamientos acústicos

#### NBT Cielos falsos

**NBT030** m² Aislamiento acústico a ruido aéreo sobre cielo falso, con paneles de aglomerado de corcho expandido.
Aislamiento acústico a ruido aéreo sobre cielo falso, con panel de aglomerado de corcho expandido, de 25 mm de espesor, de 1000x500 mm, color negro, de entre 105 y 125 kg/m³ de densidad, resistencia térmica 0,65 m²K/W, conductividad térmica 0,04 W/(mK), factor de resistencia a la difusión del vapor de agua entre 7 y 14, Euroclase E de reacción al fuego, resistencia a compresión >= 100 kPa.
Criterio de valoración económica: El precio no incluye el cielo falso.
Incluye: Corte y ajuste del aislamiento. Colocación del aislamiento.
Criterio de medición de proyecto: Superficie medida según documentación gráfica de Proyecto.
Criterio de medición de obra: Se medirá la superficie realmente ejecutada según especificaciones de Proyecto.

| Código | Ud | Descripción | Rendimiento | Precio | Importe |
|---|---|---|---|---|---|
| mt16acs010la | m² | Panel de aglomerado de corcho expandido, de 25 mm de espesor, de 1000x500 mm, color negro, de entre 105 y 125 kg/m³ de densidad, resistencia térmica 0,65 m²K/W, conductividad térmica 0,04 W/(mK), factor de resistencia a la difusión del vapor de agua entre 7 y 14, Euroclase E de reacción al fuego, resistencia a compresión >= 100 kPa. (material) | 1.050 | 370.81 | 389.35 |
| mo054 | h | Montador de aislamientos. (mano de obra) | 0.077 | 123.93 | 9.54 |
| mo101 | h | Ayudante de montador de aislamientos. (mano de obra) | 0.077 | 90.13 | 6.94 |
| % | % | Herramienta menor | 2 % | 405.83 | 8.12 |
|  |  | Costes directos |  |  | 413.95 |
