# Impermeabilización de muro de concreto en contacto con el terreno, por su cara exterior, con emulsiones asfálticas

- Propiedad del archivo: CYPE INGENIEROS, S.A.
- Formato: FIEBDC-3/2002
- Ámbito geográfico: Honduras
- Divisa: HNL
- Costes indirectos: 3.00 %
- Gastos generales: 13.00 %
- Beneficio industrial: 6.00 %
- IVA: 15.00 %

## N Aislamientos e impermeabilizaciones

### NI Impermeabilizaciones

#### NIM Muros en contacto con el terreno

**NIM009** m² Impermeabilización de muro de concreto en contacto con el terreno, por su cara exterior, con emulsiones asfálticas.
Impermeabilización de muro de concreto en contacto con el terreno, por su cara exterior, con emulsión asfáltica de base acuosa, aplicada en dos manos, (rendimiento: 1 kg/m² cada mano).
Incluye: Preparación de la superficie soporte. Aplicación de la primera mano. Aplicación de la segunda mano.
Criterio de medición de proyecto: Superficie medida según documentación gráfica de Proyecto.
Criterio de medición de obra: Se medirá la superficie realmente ejecutada según especificaciones de Proyecto.

| Código | Ud | Descripción | Rendimiento | Precio | Importe |
|---|---|---|---|---|---|
| mt14pap100b | kg | Emulsión asfáltica de base acuosa. (material) | 2.000 | 101.99 | 203.98 |
| mo032 | h | Aplicador de productos impermeabilizantes. (mano de obra) | 0.121 | 120.58 | 14.59 |
| mo070 | h | Ayudante de aplicador de productos impermeabilizantes. (mano de obra) | 0.121 | 90.13 | 10.91 |
| % | % | Herramienta menor | 2 % | 229.48 | 4.59 |
|  |  | Costes directos |  |  | 234.07 |
