# Desolidarización y drenaje bajo revestimiento cerámico o de piedra natural, con láminas nodulares de polietileno

- Propiedad del archivo: CYPE INGENIEROS, S.A.
- Formato: FIEBDC-3/2002
- Ámbito geográfico: Honduras
- Divisa: HNL
- Costes indirectos: 3.00 %
- Gastos generales: 13.00 %
- Beneficio industrial: 6.00 %
- IVA: 15.00 %

## N Aislamientos e impermeabilizaciones

### NS Desolidarizaciones

#### NSN Suelos

**NSN015** m² Desolidarización y drenaje bajo revestimiento cerámico o de piedra natural, con láminas nodulares de polietileno.
Desolidarización y drenaje bajo revestimiento cerámico o de piedra natural, con lámina drenante de estructura nodular de polietileno, con nódulos de 4 mm de altura, revestida de geotextil no tejido de polipropileno en una de sus caras, fijada al soporte con adhesivo cementoso de fraguado normal, C1, color gris, extendido con plana dentada y sellado de juntas con cinta autoadhesiva.
Incluye: Corte y preparación de la lámina. Extendido del adhesivo cementoso sobre la superficie soporte. Colocación de la lámina. Colocación de la cinta autoadhesiva para sellado de juntas.
Criterio de medición de proyecto: Superficie medida según documentación gráfica de Proyecto.
Criterio de medición de obra: Se medirá la superficie realmente ejecutada según especificaciones de Proyecto.

| Código | Ud | Descripción | Rendimiento | Precio | Importe |
|---|---|---|---|---|---|
| mt09mcr021g | kg | Adhesivo cementoso de fraguado normal, C1, color gris. (material) | 2.000 | 8.65 | 17.30 |
| mt15res310a | m² | Lámina drenante de estructura nodular de polietileno, con nódulos de 4 mm de altura, revestida de geotextil no tejido de polipropileno en una de sus caras, suministrada en rollos de 25 m de longitud. (material) | 1.050 | 764.55 | 802.78 |
| mt15res315a | m | Cinta autoadhesiva, de 90 mm de anchura, suministrada en rollos de 30 m de longitud. (material) | 0.250 | 252.87 | 63.22 |
| mo029 | h | Aplicador de láminas impermeabilizantes. (mano de obra) | 0.110 | 115.52 | 12.71 |
| mo067 | h | Ayudante de aplicador de láminas impermeabilizantes. (mano de obra) | 0.110 | 86.35 | 9.50 |
| % | % | Herramienta menor | 2 % | 905.51 | 18.11 |
|  |  | Costes directos |  |  | 923.62 |
