# Panel sándwich, para cubierta plana

- Propiedad del archivo: CYPE INGENIEROS, S.A.
- Formato: FIEBDC-3/2002
- Ámbito geográfico: Honduras
- Divisa: HNL
- Costes indirectos: 3.00 %
- Gastos generales: 13.00 %
- Beneficio industrial: 6.00 %
- IVA: 15.00 %

## Q Cubiertas

### QC Componentes de cubiertas planas

#### QCN Paneles y tableros

**QCN010** m² Panel sándwich, para cubierta plana.
Panel sándwich machihembrado en las cuatro caras, compuesto de: cara exterior de placa de cemento reforzado con fibras, de 12 mm de espesor, núcleo aislante de espuma de poliestireno extruido de 100 mm de espesor y cara interior de lámina de yeso reforzado con fibras, de 12 mm de espesor, de 2400x550 mm, transmitancia térmica 0,405 W/(m²K), Euroclase B-s1, d0 de reacción al fuego, fijado con tornillos autorroscantes de cabeza avellanada, de acero galvanizado, sobre estructura de madera, con una luz entre apoyos de 60 cm, para cubierta plana.
Incluye: Replanteo y corte de los paneles. Colocación y fijación del panel sándwich.
Criterio de medición de proyecto: Superficie medida según documentación gráfica de Proyecto.
Criterio de medición de obra: Se medirá la superficie realmente ejecutada según especificaciones de Proyecto.

| Código | Ud | Descripción | Rendimiento | Precio | Importe |
|---|---|---|---|---|---|
| mt13pst018kh | m² | Panel sándwich machihembrado en las cuatro caras, compuesto de: cara exterior de placa de cemento reforzado con fibras, de 12 mm de espesor, núcleo aislante de espuma de poliestireno extruido de 100 mm de espesor y cara interior de lámina de yeso reforzado con fibras, de 12 mm de espesor, de 2400x550 mm, transmitancia térmica 0,405 W/(m²K), Euroclase B-s1, d0 de reacción al fuego. (material) | 1.050 | 2192.65 | 2302.28 |
| mt13pst100n | Ud | Tornillo autorroscante de cabeza avellanada, de acero galvanizado, de 6 mm de diámetro y 180 mm de longitud. (material) | 12.000 | 27.07 | 324.84 |
| mo054 | h | Montador de aislamientos. (mano de obra) | 0.197 | 117.18 | 23.08 |
| mo101 | h | Ayudante de montador de aislamientos. (mano de obra) | 0.197 | 85.25 | 16.79 |
| % | % | Herramienta menor | 2 % | 2666.99 | 53.34 |
|  |  | Costes directos |  |  | 2720.33 |
