# Cubierta inclinada de pizarra

- Propiedad del archivo: CYPE INGENIEROS, S.A.
- Formato: FIEBDC-3/2002
- Ámbito geográfico: Honduras
- Divisa: HNL
- Costes indirectos: 3.00 %
- Gastos generales: 13.00 %
- Beneficio industrial: 6.00 %
- IVA: 15.00 %

## Q Cubiertas

### QT Inclinados

#### QTT Tejados

**QTT220** m² Cubierta inclinada de pizarra.
Cubierta inclinada con una pendiente media del 60%. FORMACIÓN DE PENDIENTES: tablero cerámico hueco machihembrado, para revestir, 100x30x3,5 cm, con las testas rectas, con una capa de regularización de mortero de cemento, confeccionado en obra, dosificación 1:6, de 3 cm de espesor y acabado fratasado y relleno de las juntas entre las piezas de dos tramos contiguos con el mismo mortero, sobre muros interiores aligerados de ladrillo cerámico hueco de 24x11,5x9 cm recibido con mortero de cemento, confeccionado en obra, dosificación 1:6, rematados superiormente con maestras de mortero de cemento, confeccionado en obra, dosificación 1:6, todo ello sobre losa de concreto; IMPERMEABILIZACIÓN: tipo monocapa adherida, formada por lámina de betún modificado con elastómero SBS, masa nominal 3 kg/m², con armadura de fieltro de poliéster no tejido de 160 g/m², de superficie no protegida, totalmente adherida al soporte con soplete previa imprimación con emulsión asfáltica aniónica con cargas; COBERTURA: pizarra para techar en piezas rectangulares, 32x22 cm, de segunda calidad, grueso 3 a 4 mm, colocadas formando tres espesores (cubierta terciada), y fijadas sobre rastreles de madera de pino de 42x27 mm. Incluso, resolución de puntos singulares y piezas especiales de la cobertura.
Criterio de valoración económica: El precio no incluye la losa de concreto.
Incluye: Limpieza del supradós de la losa. Replanteo y trazado de limatesas, limahoyas, encuentros y juntas. Formación de contrapasos perimetrales con piezas cerámicas. Formación de muros interiores aligerados. Regleado del remate de los muros interiores aligerados para recibir el tablero. Colocación de las cintas de papel sobre los muros interiores aligerados. Colocación de las piezas cerámicas que forman el tablero. Fundido, extendido y regleado de la capa de mortero de regularización. Limpieza y preparación del soporte. Imprimación. Colocación de la impermeabilización. Corte de los rastreles. Fijación de los rastreles. Fijación de las piezas de pizarra. Ejecución de remates.
Criterio de medición de proyecto: Superficie del faldón medida en verdadera magnitud, según documentación gráfica de Proyecto, sin tener en cuenta el traslape correspondiente de las piezas de pizarra. Incluyendo formación de cumbreras, limatesas, aleros y bordes libres. No se incluyen formación de limahoyas, aleros decorativos ni encuentros de faldones con paramentos verticales, chimeneas, ventanas o ductos de ventilación.
Criterio de medición de obra: Se medirá, en verdadera magnitud, la superficie realmente ejecutada según especificaciones de Proyecto, sin tener en cuenta el traslape correspondiente de las piezas de pizarra. Incluyendo formación de cumbreras, limatesas, aleros y bordes libres. No se incluyen formación de limahoyas, aleros decorativos ni encuentros de faldones con paramentos verticales, chimeneas, ventanas o ductos de ventilación.

| Código | Ud | Descripción | Rendimiento | Precio | Importe |
|---|---|---|---|---|---|
| mt04lvc010c | Ud | Ladrillo cerámico hueco doble, para revestir, 24x11,5x9 cm, densidad 780 kg/m³. (material) | 41.155 | 8.08 | 332.53 |
| mt08aaa010a | m³ | Agua. (material) | 0.012 | 38.26 | 0.46 |
| mt01arg005a | t | Arena de cantera, para mortero mezclado en obra. (material) | 0.073 | 515.57 | 37.64 |
| mt08cem000i | kg | Cemento gris en sacos. (material) | 11.250 | 4.16 | 46.80 |
| mt04lvg020e | Ud | Tablero cerámico hueco machihembrado, para revestir, 100x30x3,5 cm, con las testas rectas. (material) | 3.633 | 47.44 | 172.35 |
| mt14iea020c | kg | Emulsión asfáltica aniónica con cargas. (material) | 0.300 | 119.08 | 35.72 |
| mt14lba010c | m² | Lámina de betún modificado con elastómero SBS, de 2,5 mm de espesor, masa nominal 3 kg/m², con armadura de fieltro de poliéster no tejido de 160 g/m², de superficie no protegida. (material) | 1.100 | 199.98 | 219.98 |
| mt13blw010b | m | Rastrel de 42x27 mm de sección, de madera de pino pinaster (Pinus pinaster), tratada en autoclave, con clase de uso 2, acabado cepillado, con humedad inferior al 20%. (material) | 6.810 | 16.52 | 112.50 |
| mt13eag023 | Ud | Clavo de acero para fijación de elementos de madera a soporte de concreto o mortero. (material) | 10.620 | 2.14 | 22.73 |
| mt13piz100d | m² | Pizarra para techar en piezas rectangulares, 32x22 cm, de segunda calidad, grueso 3 a 4 mm. (material) | 1.090 | 239.22 | 260.75 |
| mt13piz050 | kg | Elementos de sujeción de acero inoxidable (clavos, ganchos, puntas, etc.). (material) | 0.460 | 104.62 | 48.13 |
| mt13piz051 | Ud | Pieza de ventilación de lámina galvanizada. (material) | 0.050 | 193.02 | 9.65 |
| mt13piz053b | m² | Lámina de zinc natural de 0,65 mm de espesor, en bobina. (material) | 0.192 | 361.58 | 69.42 |
| mq06hor010 | h | Mezcladora de concreto eléctrica con una capacidad de amasado de 160 l. (maquinaria) | 0.037 | 76.52 | 2.83 |
| mo020 | h | Albañil. (mano de obra) | 0.925 | 115.52 | 106.86 |
| mo077 | h | Ayudante de albañil. (mano de obra) | 1.320 | 86.35 | 113.98 |
| mo029 | h | Aplicador de láminas impermeabilizantes. (mano de obra) | 0.339 | 115.52 | 39.16 |
| mo067 | h | Ayudante de aplicador de láminas impermeabilizantes. (mano de obra) | 0.339 | 86.35 | 29.27 |
| mo036 | h | Colocador de pizarra. (mano de obra) | 0.471 | 115.52 | 54.41 |
| mo074 | h | Ayudante de colocador de pizarra. (mano de obra) | 0.471 | 86.35 | 40.67 |
| % | % | Herramienta menor | 10 % | 1755.84 | 175.58 |
|  |  | Costes directos |  |  | 1931.42 |
