# Revestimiento exterior con mosaico de gres porcelánico esmaltado. Colocación en capa fina

- Propiedad del archivo: CYPE INGENIEROS, S.A.
- Formato: FIEBDC-3/2002
- Ámbito geográfico: Honduras
- Divisa: HNL
- Costes indirectos: 3.00 %
- Gastos generales: 13.00 %
- Beneficio industrial: 6.00 %
- IVA: 15.00 %

## R Revestimientos

### RA De piezas rígidas en paramentos verticales

#### RAC De gres porcelánico

**RAC130** m² Revestimiento exterior con mosaico de gres porcelánico esmaltado. Colocación en capa fina.
Revestimiento exterior con mosaico de gres porcelánico, acabado pulido, con teselas de 25x25x5 mm montadas sobre una malla, gama media, capacidad de absorción de agua E<0,5%. SOPORTE: paramento de concreto, vertical. COLOCACIÓN: en capa fina con adhesivo cementoso mejorado, C2 TE S1, deformable, con deslizamiento reducido y tiempo abierto ampliado, REJUNTADO: con mortero de juntas cementoso mejorado, con absorción de agua reducida y resistencia elevada a la abrasión tipo CG 2 W A, color blanco, en juntas de 2 mm de espesor.
Incluye: Preparación de la superficie soporte. Replanteo de los niveles, de la disposición de piezas y de las juntas. Corte de las mallas. Preparación y aplicación del material de colocación. Formación de juntas de movimiento. Colocación de las piezas. Rejuntado. Acabado y limpieza final.
Criterio de medición de proyecto: Superficie medida según documentación gráfica de Proyecto, deduciendo los huecos de superficie mayor de 1 m², añadiendo a cambio la superficie de la parte interior del hueco, correspondiente al desarrollo de jambas y dinteles. No se ha incrementado la medición por roturas y recortes, ya que en la descomposición se ha considerado un 5% más de piezas.
Criterio de medición de obra: Se medirá la superficie realmente ejecutada según especificaciones de Proyecto, deduciendo los huecos de superficie mayor de 1 m², añadiendo a cambio la superficie de la parte interior del hueco, correspondiente al desarrollo de jambas y dinteles.

| Código | Ud | Descripción | Rendimiento | Precio | Importe |
|---|---|---|---|---|---|
| mt09mcp100h | kg | Adhesivo cementoso mejorado, C2 TE S1, deformable, con deslizamiento reducido y tiempo abierto ampliado, color blanco, a base de cemento de alta resistencia, agregados seleccionados, aditivos y resinas sintéticas, para la colocación en capa fina de todo tipo de piezas cerámicas en paramentos verticales interiores y exteriores y pisos interiores y exteriores. (material) | 4.000 | 16.28 | 65.12 |
| mt19abp110ob | m² | Mosaico de gres porcelánico esmaltado, con teselas de 25x25x5 mm montadas sobre una malla, con una junta de separación entre teselas de 2 mm, gama media, capacidad de absorción de agua E<0,5%. (material) | 1.050 | 396.79 | 416.63 |
| mt09mcp020lE | kg | Mortero de juntas cementoso mejorado, con absorción de agua reducida y resistencia elevada a la abrasión, tipo CG2 W A, color blanco, para juntas de 2 a 15 mm, a base de cemento de alta resistencia, agregados seleccionados, aditivos especiales y pigmentos, con efecto antimoho, antiverdín y preventivo de las eflorescencias, hidrorrepelente, especial para rejuntado de todo tipo de piezas cerámicas y piedras naturales en zonas de proliferación de microorganismos. (material) | 1.340 | 35.27 | 47.26 |
| op00sie030 |  | Sierra de disco de diamante, para mesa de trabajo, de corte húmedo. | 1.000 | 0.00 | 0.00 |
| op00amo010 |  | Amoladora o radial. | 1.000 | 0.00 | 0.00 |
| op00tal010 |  | Taladro. | 1.000 | 0.00 | 0.00 |
| mo024 | h | Colocador de revestimiento cerámico. (mano de obra) | 0.460 | 114.04 | 52.46 |
| mo062 | h | Ayudante de colocador de revestimiento cerámico. (mano de obra) | 0.230 | 85.25 | 19.61 |
| % | % | Herramienta menor | 2 % | 601.08 | 12.02 |
|  |  | Costes directos |  |  | 613.10 |
