# Trasdosado autoportante de placas de silicato cálcico

- Propiedad del archivo: CYPE INGENIEROS, S.A.
- Formato: FIEBDC-3/2002
- Ámbito geográfico: Honduras
- Divisa: HNL
- Costes indirectos: 3.00 %
- Gastos generales: 13.00 %
- Beneficio industrial: 6.00 %
- IVA: 15.00 %

## R Revestimientos

### RR Láminas fijadas a muros

#### RRS De placas de silicato cálcico

**RRS005** m² Trasdosado autoportante de placas de silicato cálcico.
Trasdosado autoportante libre, con resistencia al fuego EI 60, de 68 mm de espesor, formado por placa de silicato cálcico tipo cortafuego de 10 mm de espesor, formando sándwich con una placa tipo cortafuego de 10 mm de espesor, atornilladas directamente a una estructura autoportante de acero galvanizado formada por canales horizontales, sólidamente fijados al suelo y al techo y montantes verticales de 48 mm y 0,6 mm de espesor con una modulación de 600 mm y con disposición normal "N", montados sobre canales junto al paramento vertical. Incluso fijaciones para el anclaje de canales y montantes metálicos; tornillería para la fijación de las placas; pasta para el tratamiento de juntas y masilla intumescente.
Criterio de valoración económica: El precio incluye la resolución de encuentros y puntos singulares, pero no incluye el aislamiento a colocar entre las placas y el paramento.
Incluye: Replanteo y trazado en la losa inferior y en el superior de los perfiles. Colocación y fijación de los montantes sobre los elementos horizontales. Corte de las placas. Fijación de las placas. Tratamiento de juntas.
Criterio de medición de proyecto: Superficie medida según documentación gráfica de Proyecto, sin duplicar esquinas ni encuentros.
Criterio de medición de obra: Se medirá la superficie realmente ejecutada según especificaciones de Proyecto, sin duplicar esquinas ni encuentros.

| Código | Ud | Descripción | Rendimiento | Precio | Importe |
|---|---|---|---|---|---|
| mt12psg070c | m | Canal de perfil de acero galvanizado de 48 mm de anchura. (material) | 0.800 | 39.97 | 31.98 |
| mt12psg060c | m | Montante de perfil de acero galvanizado de 48 mm de anchura. (material) | 2.000 | 48.26 | 96.52 |
| mt12plo010ab | m² | Placa de silicato cálcico, de 1200x2500 mm y 10 mm de espesor, con los bordes cuadrados; Euroclase A1 de reacción al fuego. (material) | 2.100 | 443.06 | 930.43 |
| mt12psg081d | Ud | Tornillo autoperforante 3,5x35 mm. (material) | 20.000 | 0.35 | 7.00 |
| mt12psg220 | Ud | Fijación compuesta por taco y tornillo 5x27. (material) | 2.000 | 1.96 | 3.92 |
| mt12ppo010a | kg | Pasta de juntas. (material) | 0.250 | 51.07 | 12.77 |
| mt41php030g | Ud | Cartucho de 310 ml de masilla intumescente monocomponente, a base de resinas acrílicas, con propiedades ignífugas, color blanco, Euroclase D-s2, d0 de reacción al fuego, apta para ser pintada, clase Y1, según EOTA TR024. (material) | 0.200 | 249.10 | 49.82 |
| op00fre010 |  | Fresadora. | 1.000 | 0.00 | 0.00 |
| op00sie010 |  | Sierra de calar. | 1.000 | 0.00 | 0.00 |
| op00tal010 |  | Taladro. | 1.000 | 0.00 | 0.00 |
| op00ato010 |  | Atornillador. | 1.000 | 0.00 | 0.00 |
| mo053 | h | Montador de prefabricados interiores. (mano de obra) | 0.521 | 117.18 | 61.05 |
| mo100 | h | Ayudante de montador de prefabricados interiores. (mano de obra) | 0.521 | 85.25 | 44.42 |
| % | % | Herramienta menor | 2 % | 1237.91 | 24.76 |
|  |  | Costes directos |  |  | 1262.67 |
