# Inodoro con tanque bajo, de porcelana sanitaria

- Propiedad del archivo: CYPE INGENIEROS, S.A.
- Formato: FIEBDC-3/2002
- Ámbito geográfico: Honduras
- Divisa: HNL
- Costes indirectos: 3.00 %
- Gastos generales: 13.00 %
- Beneficio industrial: 6.00 %
- IVA: 15.00 %

## S Señalización y equipamiento

### SA Loza sanitaria

#### SAI Inodoros

**SAI005** Ud Inodoro con tanque bajo, de porcelana sanitaria.
Inodoro de porcelana sanitaria, con tanque bajo, gama alta, colores especiales, con asiento y tapa lacados, de caída amortiguada, mecanismo de descarga de 3/6 litros, con juego de fijación y codo de desagüe. Incluso llave de regulación, enlace de alimentación flexible y silicona para sellado de juntas.
Incluye: Replanteo. Colocación y fijación del aparato. Montaje del desagüe. Conexión a la red de desagüe. Montaje de la grifería. Conexión a la red de agua fría. Comprobación de su correcto funcionamiento. Sellado de juntas.
Criterio de medición de proyecto: Número de unidades previstas, según documentación gráfica de Proyecto.
Criterio de medición de obra: Se medirá el número de unidades realmente colocadas según especificaciones de Proyecto.

| Código | Ud | Descripción | Rendimiento | Precio | Importe |
|---|---|---|---|---|---|
| mt30ips010i | Ud | Inodoro de porcelana sanitaria, con tanque bajo, gama alta, colores especiales, con asiento y tapa lacados, de caída amortiguada, mecanismo de descarga de 3/6 litros, con juego de fijación y codo de desagüe. (material) | 1.000 | 29134.96 | 29134.96 |
| mt30lla020 | Ud | Llave de regulación de 1/2", para inodoro, acabado cromado. (material) | 1.000 | 836.06 | 836.06 |
| mt38tew010a | Ud | Latiguillo flexible de 20 cm y 1/2" de diámetro. (material) | 1.000 | 288.30 | 288.30 |
| mt30www005 | Ud | Cartucho de 300 ml de silicona ácida monocomponente, fungicida, para sellado de juntas en ambientes húmedos. (material) | 0.012 | 270.28 | 3.24 |
| op00ato010 |  | Atornillador. | 1.000 | 0.00 | 0.00 |
| op00mar010 |  | Martillo. | 1.000 | 0.00 | 0.00 |
| op00tal010 |  | Taladro. | 1.000 | 0.00 | 0.00 |
| mo008 | h | Fontanero. (mano de obra) | 1.644 | 117.18 | 192.64 |
| % | % | Herramienta menor | 2 % | 30455.20 | 609.10 |
|  |  | Costes directos |  |  | 31064.30 |
