# Protector superior para radiador, de espuma de poliuretano de alta densidad

- Propiedad del archivo: CYPE INGENIEROS, S.A.
- Formato: FIEBDC-3/2002
- Ámbito geográfico: Honduras
- Divisa: HNL
- Costes indirectos: 3.00 %
- Gastos generales: 13.00 %
- Beneficio industrial: 6.00 %
- IVA: 15.00 %

## S Señalización y equipamiento

### SD Protecciones

#### SDA Protectores para radiadores

**SDA020** Ud Protector superior para radiador, de espuma de poliuretano de alta densidad.
Protector superior para radiador, de espuma de poliuretano de alta densidad reforzada con un tablero de madera, de hasta 1220 mm de longitud y 20 mm de espesor, con recubrimiento de PVC, color a elegir. Colocación en obra: atornillado a la superficie soporte con perfiles metálicos.
Incluye: Replanteo. Montaje y fijación.
Criterio de medición de proyecto: Número de unidades previstas, según documentación gráfica de Proyecto.
Criterio de medición de obra: Se medirá el número de unidades realmente colocadas según especificaciones de Proyecto.

| Código | Ud | Descripción | Rendimiento | Precio | Importe |
|---|---|---|---|---|---|
| mt53pdi140a | Ud | Protector superior para radiador, de espuma de poliuretano de alta densidad reforzada con un tablero de madera, de hasta 1220 mm de longitud y 20 mm de espesor, con recubrimiento de PVC, color a elegir y perfiles metálicos para atornillar a la superficie soporte, Euroclase B-s1, d0 de reacción al fuego. (material) | 1.000 | 4934.77 | 4934.77 |
| mt26aaa240da | Ud | Taco de nylon con tornillo de cabeza avellanada, de acero inoxidable AISI 304, de 6 mm de diámetro y 35 mm de longitud. (material) | 4.000 | 6.73 | 26.92 |
| op00ato010 |  | Atornillador. | 1.000 | 0.00 | 0.00 |
| mo080 | h | Ayudante de montador. (mano de obra) | 0.329 | 85.25 | 28.05 |
| % | % | Herramienta menor | 2 % | 4989.74 | 99.79 |
|  |  | Costes directos |  |  | 5089.53 |
