# Banda protectora de PVC

- Propiedad del archivo: CYPE INGENIEROS, S.A.
- Formato: FIEBDC-3/2002
- Ámbito geográfico: Honduras
- Divisa: HNL
- Costes indirectos: 3.00 %
- Gastos generales: 13.00 %
- Beneficio industrial: 6.00 %
- IVA: 15.00 %

## S Señalización y equipamiento

### SD Protecciones

#### SDP Bandas protectoras de paramentos verticales

**SDP011** m Banda protectora de PVC.
Banda protectora de PVC, de 140 mm de anchura y 9 mm de espesor, de color gris, fijada mediante adhesivo de poliuretano y tornillos al paramento.
Incluye: Replanteo de los puntos de fijación. Fijación de la banda al paramento vertical.
Criterio de medición de proyecto: Longitud medida a ejes, según documentación gráfica de Proyecto.
Criterio de medición de obra: Se medirá, a ejes, la longitud realmente ejecutada según especificaciones de Proyecto.

| Código | Ud | Descripción | Rendimiento | Precio | Importe |
|---|---|---|---|---|---|
| mt53pdi010da | m | Banda protectora de PVC, de 140 mm de anchura y 9 mm de espesor, de color gris, Euroclase B-s1, d0 de reacción al fuego. (material) | 1.050 | 621.78 | 652.87 |
| mt47adc110a | kg | Adhesivo especial de poliuretano bicomponente. (material) | 0.300 | 140.68 | 42.20 |
| mt12ppl016 | Ud | Tornillo autorroscante protegido contra la oxidación. (material) | 4.000 | 1.27 | 5.08 |
| mo011 | h | Montador. (mano de obra) | 0.110 | 117.18 | 12.89 |
| mo080 | h | Ayudante de montador. (mano de obra) | 0.110 | 85.25 | 9.38 |
| % | % | Herramienta menor | 2 % | 722.42 | 14.45 |
|  |  | Costes directos |  |  | 736.87 |
