# Revestimiento mural interior con panel antichoque alveolar de PVC

- Propiedad del archivo: CYPE INGENIEROS, S.A.
- Formato: FIEBDC-3/2002
- Ámbito geográfico: Honduras
- Divisa: HNL
- Costes indirectos: 3.00 %
- Gastos generales: 13.00 %
- Beneficio industrial: 6.00 %
- IVA: 15.00 %

## S Señalización y equipamiento

### SD Protecciones

#### SDR Láminas y paneles protectores para revestimientos murales

**SDR020** m² Revestimiento mural interior con panel antichoque alveolar de PVC.
Revestimiento mural interior con panel antichoque alveolar de PVC, de 200x3000 mm y 8 mm de espesor, color blanco. Colocación en obra: con grapas de acero inoxidable, sobre rastreles de MDF, en posición horizontal, separados 50 cm entre sí y fijados al paramento vertical mediante tacos y tornillos.
Incluye: Preparación y limpieza del paramento vertical. Replanteo y corte de los rastreles. Fijación de los rastreles. Replanteo y corte de los paneles. Colocación de los paneles y de los perfiles de terminación.
Criterio de medición de proyecto: Superficie medida según documentación gráfica de Proyecto, deduciendo los huecos de superficie mayor de 2 m².
Criterio de medición de obra: Se medirá la superficie realmente ejecutada según especificaciones de Proyecto, deduciendo los huecos de superficie mayor de 2 m².

| Código | Ud | Descripción | Rendimiento | Precio | Importe |
|---|---|---|---|---|---|
| mt12pvc020e | m² | Panel antichoque alveolar de PVC, de 200x3000 mm y 8 mm de espesor, color blanco, Euroclase B-s3, d0 de reacción al fuego, con el precio incrementado el 20% en concepto de perfiles de terminación. (material) | 1.050 | 1303.30 | 1368.47 |
| mt12pvc030c | m | Rastrel de MDF, de 60x10x3000 mm, para pared. (material) | 2.000 | 61.11 | 122.22 |
| mt26aaa240da | Ud | Taco de nylon con tornillo de cabeza avellanada, de acero inoxidable AISI 304, de 6 mm de diámetro y 35 mm de longitud. (material) | 5.000 | 6.73 | 33.65 |
| mt16aaa070 | Ud | Grapa de acero inoxidable, de 14 mm. (material) | 10.000 | 14.41 | 144.10 |
| mo017 | h | Carpintero. (mano de obra) | 0.274 | 115.69 | 31.70 |
| mo058 | h | Ayudante de carpintero. (mano de obra) | 0.274 | 85.77 | 23.50 |
| % | % | Herramienta menor | 2 % | 1723.64 | 34.47 |
|  |  | Costes directos |  |  | 1758.11 |
