# Desagüe longitudinal de mampostería

- Propiedad del archivo: CYPE INGENIEROS, S.A.
- Formato: FIEBDC-3/2002
- Ámbito geográfico: Honduras
- Divisa: HNL
- Costes indirectos: 3.00 %
- Gastos generales: 13.00 %
- Beneficio industrial: 6.00 %
- IVA: 15.00 %

## U Urbanización interior del terreno

### UA Alcantarillado

#### UAI Desagües e tragantes urbanos

**UAI010** m Desagüe longitudinal de mampostería.
Desagüe longitudinal con paredes de mampostería de ladrillo cerámico macizo, recibido con mortero de cemento, confeccionado en obra, dosificación 1:6, enfoscada y bruñida interiormente con mortero de cemento, confeccionado en obra, con aditivo hidrófugo, dosificación 1:3, con rejilla y marco de entramado de acero galvanizado, de 400 mm de anchura interior y 600 mm de altura, carga de rotura 125 kN, sobre solera de concreto simple f'c=210 kg/cm² (3000 psi), clase de exposición F0 S0 P0 C0, tamaño máximo del agregado 19 mm, consistencia blanda de 15 cm de espesor. Incluso piezas especiales y sifón en línea registrable.
Criterio de valoración económica: El precio no incluye la excavación ni el relleno del trasdós.
Incluye: Replanteo del recorrido del desagüe longitudinal. Fundido y compactación del concreto en formación de solera. Formación de la obra de mampostería con ladrillos, previamente humedecidos, colocados con mortero. Ejecución de taladros para el conexionado de la tubería al desagüe longitudinal. Empalme y rejuntado de la tubería al desagüe longitudinal. Colocación del sifón en línea. Enfoscado y bruñido por el interior con mortero de cemento, redondeando ángulos. Colocación del marco y la rejilla. Comprobación de su correcto funcionamiento.
Criterio de medición de proyecto: Longitud medida en proyección horizontal, según documentación gráfica de Proyecto.
Criterio de medición de obra: Se medirá, en proyección horizontal, la longitud realmente ejecutada según especificaciones de Proyecto.

| Código | Ud | Descripción | Rendimiento | Precio | Importe |
|---|---|---|---|---|---|
| mt10hmf110akb | m³ | Concreto simple f'c=210 kg/cm² (3000 psi), clase de exposición F0 S0 P0 C0, tamaño máximo del agregado 19 mm, consistencia blanda, premezclado, según ACI 318. (material) | 0.183 | 2747.74 | 502.84 |
| mt04lma010b | Ud | Ladrillo cerámico macizo de elaboración mecánica, para revestir, 25x12x5 cm, densidad 2300 kg/m³. (material) | 117.000 | 14.27 | 1669.59 |
| mt08aaa010a | m³ | Agua. (material) | 0.015 | 38.17 | 0.57 |
| mt01arg005a | t | Arena de cantera, para mortero mezclado en obra. (material) | 0.112 | 514.67 | 57.64 |
| mt08cem000i | kg | Cemento gris en sacos. (material) | 23.301 | 4.15 | 96.70 |
| mt08adt010 | kg | Aditivo hidrófugo para impermeabilización de morteros u concretos. (material) | 0.248 | 30.54 | 7.57 |
| mt11rej020j | Ud | Marco y rejilla de entramado de acero galvanizado, de 400 mm de anchura y 500 mm de longitud, para canaleta de 400 mm de anchura interior y 600 mm de altura, carga de rotura 125 kN. (material) | 2.000 | 797.84 | 1595.68 |
| mt11var120b | Ud | Sifón en línea de PVC, color gris, registrable, con unión macho/hembra, de 110 mm de diámetro. (material) | 0.200 | 1368.99 | 273.80 |
| mq06hor010 | h | Mezcladora de concreto eléctrica con una capacidad de amasado de 160 l. (maquinaria) | 0.050 | 76.31 | 3.82 |
| au00auh020 |  | Canaleta para fundido del concreto. | 1.000 | 0.00 | 0.00 |
| au00auh040 |  | Vibrador de concreto, eléctrico. | 1.000 | 0.00 | 0.00 |
| mo041 | h | Albañil de obra civil. (mano de obra) | 1.973 | 114.04 | 225.00 |
| mo087 | h | Ayudante de albañil de obra civil. (mano de obra) | 1.610 | 85.25 | 137.25 |
| % | % | Herramienta menor | 2 % | 4570.46 | 91.41 |
|  |  | Costes directos |  |  | 4661.87 |
