# Macetera

- Propiedad del archivo: CYPE INGENIEROS, S.A.
- Formato: FIEBDC-3/2002
- Ámbito geográfico: Honduras
- Divisa: HNL
- Costes indirectos: 3.00 %
- Gastos generales: 13.00 %
- Beneficio industrial: 6.00 %
- IVA: 15.00 %

## U Urbanización interior del terreno

### UM Mobiliario urbano

#### UMJ Maceteras

**UMJ010** Ud Macetera.
Macetera cuadrada de fundición, de 60x60x50 cm, pintada en color negro, con fijación por gravedad.
Incluye: Replanteo de alineaciones y niveles. Colocación y fijación de las piezas.
Criterio de medición de proyecto: Número de unidades previstas, según documentación gráfica de Proyecto.
Criterio de medición de obra: Se medirá el número de unidades realmente ejecutadas según especificaciones de Proyecto.

| Código | Ud | Descripción | Rendimiento | Precio | Importe |
|---|---|---|---|---|---|
| mt52mug100a | Ud | Macetera cuadrada de fundición, de 60x60x50 cm, pintada en color negro. (material) | 1.000 | 24751.45 | 24751.45 |
| mo041 | h | Albañil de obra civil. (mano de obra) | 0.362 | 115.52 | 41.82 |
| mo087 | h | Ayudante de albañil de obra civil. (mano de obra) | 0.592 | 86.35 | 51.12 |
| % | % | Herramienta menor | 2 % | 24844.39 | 496.89 |
|  |  | Costes directos |  |  | 25341.28 |
