# Electrobomba para piscina

- Propiedad del archivo: CYPE INGENIEROS, S.A.
- Formato: FIEBDC-3/2002
- Ámbito geográfico: Honduras
- Divisa: HNL
- Costes indirectos: 3.00 %
- Gastos generales: 13.00 %
- Beneficio industrial: 6.00 %
- IVA: 15.00 %

## U Urbanización interior del terreno

### UP Piscinas

#### UPD Equipos de depuración

**UPD020** Ud Electrobomba para piscina.
Electrobomba autoaspirante de polipropileno reforzado con fibra de vidrio, con una potencia de 0,43 kW, 3000 r.p.m., cierre mecánico de acero inoxidable AISI 316, motor asíncrono, protección IP55, aislamiento clase F, para alimentación monofásica a 230 V y 50 Hz de frecuencia, caudal máximo 10 m³/h para una presión de 10 m.c.a. y nivel de presión sonora 61 dBA. Incluso prefiltro.
Incluye: Colocación. Conexionado y comprobación de su correcto funcionamiento.
Criterio de medición de proyecto: Número de unidades previstas, según documentación gráfica de Proyecto.
Criterio de medición de obra: Se medirá el número de unidades realmente ejecutadas según especificaciones de Proyecto.

| Código | Ud | Descripción | Rendimiento | Precio | Importe |
|---|---|---|---|---|---|
| mt47ped100aa | Ud | Electrobomba autoaspirante de polipropileno reforzado con fibra de vidrio, con una potencia de 0,43 kW, 3000 r.p.m., cierre mecánico de acero inoxidable AISI 316, motor asíncrono, protección IP55, aislamiento clase F, para alimentación monofásica a 230 V y 50 Hz de frecuencia, caudal máximo 10 m³/h para una presión de 10 m.c.a. y nivel de presión sonora 61 dBA, incluso prefiltro. (material) | 1.000 | 14141.77 | 14141.77 |
| mo008 | h | Fontanero. (mano de obra) | 1.644 | 118.70 | 195.14 |
| mo107 | h | Ayudante de fontanero. (mano de obra) | 1.644 | 86.19 | 141.70 |
| % | % | Herramienta menor | 2 % | 14478.61 | 289.57 |
|  |  | Costes directos |  |  | 14768.18 |
