# Manguito pasamuros

- Propiedad del archivo: CYPE INGENIEROS, S.A.
- Formato: FIEBDC-3/2002
- Ámbito geográfico: Honduras
- Divisa: HNL
- Costes indirectos: 3.00 %
- Gastos generales: 13.00 %
- Beneficio industrial: 6.00 %
- IVA: 15.00 %

## U Urbanización interior del terreno

### UP Piscinas

#### UPM Complementos para vaso de piscina

**UPM050** Ud Manguito pasamuros.
Manguito pasamuros de PVC, de 50 mm de diámetro y 300 mm de longitud, color gris.
Incluye: Colocación.
Criterio de medición de proyecto: Número de unidades previstas, según documentación gráfica de Proyecto.
Criterio de medición de obra: Se medirá el número de unidades realmente ejecutadas según especificaciones de Proyecto.

| Código | Ud | Descripción | Rendimiento | Precio | Importe |
|---|---|---|---|---|---|
| mt47ped090d | Ud | Manguito pasamuros de PVC, de 50 mm de diámetro y 300 mm de longitud, color gris. (material) | 1.000 | 542.54 | 542.54 |
| mo008 | h | Fontanero. (mano de obra) | 0.164 | 118.70 | 19.47 |
| mo107 | h | Ayudante de fontanero. (mano de obra) | 0.164 | 86.19 | 14.14 |
| % | % | Herramienta menor | 2 % | 576.15 | 11.52 |
|  |  | Costes directos |  |  | 587.67 |
