# Programador

- Propiedad del archivo: CYPE INGENIEROS, S.A.
- Formato: FIEBDC-3/2002
- Ámbito geográfico: Honduras
- Divisa: HNL
- Costes indirectos: 3.00 %
- Gastos generales: 13.00 %
- Beneficio industrial: 6.00 %
- IVA: 15.00 %

## U Urbanización interior del terreno

### UR Riego

#### URM Automatización

**URM030** Ud Programador.
Programador electrónico para riego automático, para 9 estaciones, con 2 programas y 2 desplantes diarios por programa, alimentación por transformador 230/24 V interno, con colocación mural en interior. Incluso programación. Totalmente montado y conexionado.
Incluye: Instalación en la superficie de la pared. Conexionado eléctrico con las electroválvulas. Conexionado eléctrico con el transformador. Programación.
Criterio de medición de proyecto: Número de unidades previstas, según documentación gráfica de Proyecto.
Criterio de medición de obra: Se medirá el número de unidades realmente ejecutadas según especificaciones de Proyecto.

| Código | Ud | Descripción | Rendimiento | Precio | Importe |
|---|---|---|---|---|---|
| mt48pro020d | Ud | Programador electrónico para riego automático, para 9 estaciones, con 2 programas y 2 desplantes diarios por programa, alimentación por transformador 230/24 V interno, con colocación mural en interior. (material) | 1.000 | 4243.75 | 4243.75 |
| mo003 | h | Electricista. (mano de obra) | 1.565 | 117.18 | 183.39 |
| mo102 | h | Ayudante de electricista. (mano de obra) | 1.565 | 85.08 | 133.15 |
| % | % | Herramienta menor | 2 % | 4560.29 | 91.21 |
|  |  | Costes directos |  |  | 4651.50 |
