# Programador

- Propiedad del archivo: CYPE INGENIEROS, S.A.
- Formato: FIEBDC-3/2002
- Ámbito geográfico: Honduras
- Divisa: HNL
- Costes indirectos: 3.00 %
- Gastos generales: 13.00 %
- Beneficio industrial: 6.00 %
- IVA: 15.00 %

## U Urbanización interior del terreno

### UR Riego

#### URM Automatización

**URM030** Ud Programador.
Programador electrónico para riego automático, para 12 estaciones, con 3 programas y 4 desplantes diarios por programa, alimentación por transformador 230/24 V interno, con capacidad para poner en funcionamiento varias electroválvulas simultáneamente y colocación mural en exterior en gabinete estanco con llave. Incluso programación. Totalmente montado y conexionado.
Incluye: Instalación en la superficie de la pared. Conexionado eléctrico con las electroválvulas. Conexionado eléctrico con el transformador. Programación.
Criterio de medición de proyecto: Número de unidades previstas, según documentación gráfica de Proyecto.
Criterio de medición de obra: Se medirá el número de unidades realmente ejecutadas según especificaciones de Proyecto.

| Código | Ud | Descripción | Rendimiento | Precio | Importe |
|---|---|---|---|---|---|
| mt48pro040d | Ud | Programador electrónico para riego automático, para 12 estaciones, con 3 programas y 4 desplantes diarios por programa, alimentación por transformador 230/24 V interno, con capacidad para poner en funcionamiento varias electroválvulas simultáneamente y colocación mural en exterior en gabinete estanco con llave. (material) | 1.000 | 7838.06 | 7838.06 |
| mo003 | h | Electricista. (mano de obra) | 1.879 | 117.18 | 220.18 |
| mo102 | h | Ayudante de electricista. (mano de obra) | 1.879 | 85.08 | 159.87 |
| % | % | Herramienta menor | 2 % | 8218.11 | 164.36 |
|  |  | Costes directos |  |  | 8382.47 |
