# Vereda de grama sintética

- Propiedad del archivo: CYPE INGENIEROS, S.A.
- Formato: FIEBDC-3/2002
- Ámbito geográfico: Honduras
- Divisa: HNL
- Costes indirectos: 3.00 %
- Gastos generales: 13.00 %
- Beneficio industrial: 6.00 %
- IVA: 15.00 %

## U Urbanización interior del terreno

### UX Pistas y veredas

#### UXS De grama sintética

**UXS010** m² Vereda de grama sintética.
Piso de grama sintética, de cuatro tonos de color verde y marrón, compuesto de mechones rectos monofilamento Dogbone DB Shape de 3/8" de fibra 100% polietileno resistente a los rayos UV, 5200/8 decitex, 120 micras de espesor y mechones rectos texturizados de 3/8" de fibra 100% polipropileno resistente a los rayos UV, 3000/6 decitex, 110 micras de espesor, tejidos sobre base de polipropileno drenante reforzada con una capa de fieltro, con termofijado y sellado con látex, de 35 mm de altura de pelo, 37 mm de altura total de moqueta, 2280 g/m² y 16800 mechones/m²; banda de unión de geotextil de polipropileno, de 300 mm de anchura y adhesivo de poliuretano bicomponente, lastrado con 5 kg/m² de agregado silíceo, de granulometría comprendida entre 0,4 y 0,8 mm; para uso decorativo.
Criterio de valoración económica: El precio no incluye la superficie base.
Incluye: Replanteo. Colocación de la grama sintético. Lastrado de la superficie.
Criterio de medición de proyecto: Superficie medida según documentación gráfica de Proyecto.
Criterio de medición de obra: Se medirá la superficie realmente ejecutada según especificaciones de Proyecto.

| Código | Ud | Descripción | Rendimiento | Precio | Importe |
|---|---|---|---|---|---|
| mt47cit230f | m² | Grama sintética, de cuatro tonos de color verde y marrón, compuesto de mechones rectos monofilamento Dogbone DB Shape de 3/8" de fibra 100% polietileno resistente a los rayos UV, 5200/8 decitex, 120 micras de espesor y mechones rectos texturizados de 3/8" de fibra 100% polipropileno resistente a los rayos UV, 3000/6 decitex, 110 micras de espesor, tejidos sobre base de polipropileno drenante reforzada con una capa de fieltro, con termofijado y sellado con látex, de 35 mm de altura de pelo, 37 mm de altura total de moqueta, 2280 g/m² y 16800 mechones/m², suministrado en rollos. (material) | 1.040 | 591.09 | 614.73 |
| mt47cit250d | m | Banda de unión de geotextil de polipropileno, de 300 mm de anchura, suministrada en rollos. (material) | 0.420 | 31.88 | 13.39 |
| mt47cit260a | kg | Adhesivo de poliuretano bicomponente. (material) | 0.300 | 129.86 | 38.96 |
| mt47cit004a | kg | Agregado silíceo, de granulometría comprendida entre 0,4 y 0,8 mm, suministrado en sacos. (material) | 5.000 | 4.39 | 21.95 |
| mq07cel010 | h | Carretilla elevadora diesel de doble tracción de 8 t. (maquinaria) | 0.217 | 608.67 | 132.08 |
| mo041 | h | Albañil de obra civil. (mano de obra) | 0.219 | 114.04 | 24.97 |
| mo087 | h | Ayudante de albañil de obra civil. (mano de obra) | 0.110 | 85.25 | 9.38 |
| % | % | Herramienta menor | 2 % | 855.46 | 17.11 |
|  |  | Costes directos |  |  | 872.57 |
