# Prueba de yeso o escayola

- Propiedad del archivo: CYPE INGENIEROS, S.A.
- Formato: FIEBDC-3/2002
- Ámbito geográfico: Honduras
- Divisa: HNL
- Costes indirectos: 3.00 %
- Gastos generales: 13.00 %
- Beneficio industrial: 6.00 %
- IVA: 15.00 %

## X Control de calidad y pruebas

### XA Morteros, yesos, cales, escayolas y cementos

#### XAY Yesos y escayolas

**XAY010** Ud Prueba de yeso o escayola.
Pruebas a realizar en laboratorio acreditado en el área técnica correspondiente, sobre una muestra de yeso o escayola tomada en obra, para la determinación de las siguientes características: finura de molido y trabajabilidad (tiempos de fraguado), análisis químico, absorción de agua, índice de pureza. Incluso desplazamiento a obra e informe de resultados.
Incluye: Desplazamiento a obra. Toma de muestras. Realización de pruebas. Redacción de informe de los resultados de las pruebas realizadas.
Criterio de medición de proyecto: Prueba a realizar, según documentación del Plan de control de calidad.

| Código | Ud | Descripción | Rendimiento | Precio | Importe |
|---|---|---|---|---|---|
| mt49des010 | Ud | Repercusión de desplazamiento a obra para la toma de muestras. (material) | 1.000 | 19.42 | 19.42 |
| mt49yga020 | Ud | Toma en obra de muestras de yesos o escayolas, cuyo peso no exceda de 50 kg. (material) | 1.000 | 840.24 | 840.24 |
| mt49yga040 | Ud | Prueba para determinar la finura de molido y trabajabilidad (tiempos de fraguado) de una muestra de yeso o escayola de construcción. (material) | 1.000 | 2776.30 | 2776.30 |
| mt49yga050 | Ud | Análisis químico de yesos o escayolas de construcción. (material) | 1.000 | 5395.15 | 5395.15 |
| mt49yga100 | Ud | Prueba para determinar la absorción de una muestra de yeso o escayola fraguada mediante saturación y secado a 105°C, la densidad aparente y la densidad saturada. (material) | 1.000 | 1054.63 | 1054.63 |
| mt49yga120 | Ud | Prueba para determinar el índice de pureza de una muestra de yeso o escayola, incluyendo las determinaciones de agua combinada y trióxido de azufre. (material) | 1.000 | 3355.96 | 3355.96 |
| mt49yga030 | Ud | Informe de resultados de las pruebas realizadas sobre una muestra de yeso o escayola. (material) | 1.000 | 2520.71 | 2520.71 |
| % | % | Herramienta menor | 2 % | 15962.41 | 319.25 |
|  |  | Costes directos |  |  | 16281.66 |
