# Hito reflectante

- Propiedad del archivo: CYPE INGENIEROS, S.A.
- Formato: FIEBDC-3/2002
- Ámbito geográfico: Honduras
- Divisa: HNL
- Costes indirectos: 3.00 %
- Gastos generales: 13.00 %
- Beneficio industrial: 6.00 %
- IVA: 15.00 %

## Y Seguridad y salud

### YS Señalización provisional de obras

#### YSB Balizamiento

**YSB090** Ud Hito reflectante.
Suministro y colocación sobre la calzada de hito cilíndrico flexible de polietileno, de 200 mm de diámetro y 750 mm de altura, color blanco, con 2 bandas de retrorreflectancia nivel 2 (H.I.). Incluso tornillos y elementos de fijación al pavimento, mantenimiento en condiciones seguras durante todo el periodo de tiempo que se requiera y desmontaje.
Incluye: Replanteo. Colocación de los hitos. Desmontaje posterior. Retirada a contenedor.
Criterio de medición de proyecto: Número de unidades previstas, según Estudio o Estudio Básico de Seguridad y Salud.
Criterio de medición de obra: Se medirá el número de unidades realmente colocadas según especificaciones de Estudio o Estudio Básico de Seguridad y Salud.

| Código | Ud | Descripción | Rendimiento | Precio | Importe |
|---|---|---|---|---|---|
| mt50bal090u | Ud | Hito cilíndrico flexible de polietileno, de 200 mm de diámetro y 750 mm de altura, color blanco, con 2 bandas de retrorreflectancia nivel 2 (H.I.). (material) | 1.000 | 1231.29 | 1231.29 |
| mo120 | h | Peón Seguridad y Salud. (mano de obra) | 0.164 | 82.13 | 13.47 |
| % | % | Herramienta menor | 2 % | 1244.76 | 24.90 |
|  |  | Costes directos |  |  | 1269.66 |
