# Desagüe sifónico

- Propiedad del archivo: CYPE Ingenieros S.A.
- Formato: FIEBDC-3/2016
- Programa: Generador de precios de la construcción. CYPE Ingenieros, S.A.
- Fecha: 04/04/2024
- Ámbito geográfico: Honduras
- Divisa: HNL
- Costes indirectos: 3 %
- Gastos generales: 13 %
- Beneficio industrial: 6 %
- IVA: 15 %

## A Acondicionamiento del terreno

### AS Red de desagüe

#### ASI Sistemas de drenaje de suelos

**ASI020** Ud Desagüe sifónico.
Instalación de desagüe sifónico extensible de PVC, de salida horizontal de 40/50 mm de diámetro, con rejilla de PP de 120x120 mm, para recogida de aguas pluviales o de locales húmedos. Incluso accesorios de montaje, piezas especiales y elementos de sujeción.
Incluye: Replanteo y trazado. Montaje, conexionado y comprobación de su correcto funcionamiento.
Criterio de medición de proyecto: Número de unidades previstas, según documentación gráfica de Proyecto.
Criterio de medición de obra: Se medirá el número de unidades realmente ejecutadas según especificaciones de Proyecto.

| Código | Ud | Descripción | Rendimiento | Precio | Importe |
|---|---|---|---|---|---|
| mt11sup040b | Ud | Desagüe sifónico extensible de PVC, de salida horizontal de 40/50 mm de diámetro, con rejilla de PP de 120x120 mm. (material) | 1 | 206.71 | 206.710 |
| mt11var020 | Ud | Kit de accesorios de montaje, piezas especiales y elementos de sujeción, para saneamiento. (material) | 1 | 22.83 | 22.830 |
| mo008 | h | Fontanero. (mano de obra) | 0.329 | 117.18 | 38.552 |
| % | % | Herramienta menor | 2 % | 268.092 | 5.362 |
|  |  | Costes directos |  |  | 273.454 |

## Recursos

**mt11sup040b** Ud Desagüe sifónico extensible de PVC, de salida horizontal de 40/50 mm de diámetro, con rejilla de PP de 120x120 mm
Datos técnicos: Coste energético 141.745 MJ; Emisión de CO2 15.643 kg
Residuos:
- embalaje: re150101 Envases de papel y cartón. (componente de residuo); rendimiento 0.032 kg; Código LER 15 01 01; Masa del elemento 1 kg; Volumen 0.001333 m3
