# Tensado de anclajes permanentes

- Propiedad del archivo: CYPE Ingenieros S.A.
- Formato: FIEBDC-3/2016
- Programa: Generador de precios de la construcción. CYPE Ingenieros, S.A.
- Fecha: 28/10/2024
- Ámbito geográfico: Honduras
- Divisa: HNL
- Costes indirectos: 3 %
- Gastos generales: 13 %
- Beneficio industrial: 6 %
- IVA: 15 %

## C Cimentaciones

### CC Muros de contención

#### CCP Muros pantalla

**CCP084** Ud Tensado de anclajes permanentes.
Tensado de anclajes permanentes, durante una jornada laboral, mediante equipo formado por gato de tensado multifilar y central hidráulica.
Criterio de valoración económica: El precio incluye el desplazamiento a la obra del personal especializado.
Incluye: Fijación de los cables a la cabeza de anclaje. Tensado de los cables. Colocación de la caperuza de protección. Sellado de los extremos de los cables en la cabeza de anclaje.
Criterio de medición de proyecto: Número de unidades previstas, según documentación gráfica de Proyecto.
Criterio de medición de obra: Se medirá el número de unidades realmente ejecutadas según especificaciones de Proyecto.

| Código | Ud | Descripción | Rendimiento | Precio | Importe |
|---|---|---|---|---|---|
| mq03pan040 | h | Equipo de tensado compuesto por gato de tensado multifilar y central hidráulica, para anclajes permanentes en muros pantalla. (maquinaria) | 8 | 2782.09 | 22256.720 |
| mo042 | h | Armador. (mano de obra) | 8.767 | 120.22 | 1053.969 |
| mo089 | h | Ayudante de armador. (mano de obra) | 8.767 | 89.8 | 787.277 |
| % | % | Herramienta menor | 2 % | 24097.966 | 481.959 |
|  |  | Costes directos |  |  | 24579.925 |
