# Descabezado de pilote prefabricado de concreto reforzado

- Propiedad del archivo: CYPE Ingenieros S.A.
- Formato: FIEBDC-3/2016
- Programa: Generador de precios de la construcción. CYPE Ingenieros, S.A.
- Fecha: 28/10/2024
- Ámbito geográfico: Honduras
- Divisa: HNL
- Costes indirectos: 3 %
- Gastos generales: 13 %
- Beneficio industrial: 6 %
- IVA: 15 %

## C Cimentaciones

### CP Profundas

#### CPP Pilotes prefabricados

**CPP090** m Descabezado de pilote prefabricado de concreto reforzado.
Descabezado de pilote prefabricado de concreto reforzado, de 35 cm de diámetro, mediante la limpieza y eliminación del concreto de cabeza del pilote que pueda haber quedado resentido por el golpeo de la maza y no reúna las características mecánicas necesarias, con compresor con martillo neumático, y carga de los escombros procedentes del descabezado sobre camión o contenedor.
Incluye: Descabezado. Doblado de armaduras. Limpieza y carga de los escombros procedentes del descabezado sobre camión o contenedor.
Criterio de medición de proyecto: Longitud medida según documentación gráfica de Proyecto, considerando una altura de un metro en cada uno de los pilotes.
Criterio de medición de obra: Se medirá la longitud realmente ejecutada según especificaciones de Proyecto.

| Código | Ud | Descripción | Rendimiento | Precio | Importe |
|---|---|---|---|---|---|
| mq05pdm010c | h | Compresor portátil eléctrico 9 m³/min de caudal. (maquinaria) | 0.228 | 304.54 | 69.435 |
| mq05mai030 | h | Martillo neumático. (maquinaria) | 0.456 | 101.35 | 46.216 |
| mq01exn010i | h | Miniretroexcavadora sobre neumáticos, de 37,5 kW. (maquinaria) | 0.006 | 1135.19 | 6.811 |
| mo112 | h | Peón especializado de albañilería. (mano de obra) | 0.631 | 84.56 | 53.357 |
| mo113 | h | Peón de albañilería. (mano de obra) | 0.164 | 83.2 | 13.645 |
| % | % | Herramienta menor | 2 % | 189.464 | 3.789 |
|  |  | Costes directos |  |  | 193.253 |

Residuos:
- demolición: ruo170101 Hormigón (hormigones, morteros y prefabricados). (componente de residuo); rendimiento 245 kg; Código LER 17 01 01; Masa del elemento 1 kg; Volumen 0.000667 m3
- demolición: ruo170405 Hierro y acero. (componente de residuo); rendimiento 5 kg; Código LER 17 04 05; Masa del elemento 1 kg; Volumen 0.000476 m3
