# Anillo perimetral de concreto reforzado en pila

- Propiedad del archivo: CYPE Ingenieros S.A.
- Formato: FIEBDC-3/2016
- Programa: Generador de precios de la construcción. CYPE Ingenieros, S.A.
- Fecha: 28/10/2024
- Ámbito geográfico: Honduras
- Divisa: HNL
- Costes indirectos: 3 %
- Gastos generales: 13 %
- Beneficio industrial: 6 %
- IVA: 15 %

## C Cimentaciones

### CP Profundas

#### CPT Pilas

**CPT040** m³ Anillo perimetral de concreto reforzado en pila.
Anillo perimetral de concreto reforzado para la contención de tierras durante la ejecución de pila, realizado con concreto f'c=210 kg/cm² (3000 psi), clase de exposición F0 S0 P0 C0, tamaño máximo del agregado 12,5 mm, consistencia blanda, premezclado, y fundido desde camión, y acero Grado 60 (fy=4200 kg/cm²), con una cuantía aproximada de 50 kg/m. Incluso alambre de atar y separadores.
Criterio de valoración económica: El precio incluye el corte, doblado y conformado de la armadura en taller de obra y el montaje en el lugar definitivo de su colocación en obra, pero no incluye el encofrado.
Incluye: Replanteo. Colocación de separadores y fijación de las armaduras. Puesta en obra del concreto. Limpieza y retirada de sobrantes.
Criterio de medición de proyecto: Volumen medido sobre las secciones teóricas de la excavación, según documentación gráfica de Proyecto.
Criterio de medición de obra: Se medirá el volumen teórico ejecutado según especificaciones de Proyecto, sin incluir los incrementos por excesos de excavación no autorizados.

| Código | Ud | Descripción | Rendimiento | Precio | Importe |
|---|---|---|---|---|---|
| mt07aco020l | Ud | Separador homologado para pilas. (material) | 5 | 2.59 | 12.950 |
| mt07aco110g | kg | Acero en varillas corrugadas, Grado 60 (fy=4200 kg/cm²), de varios diámetros, según ASTM A 615. (material) | 52.5 | 23.63 | 1240.575 |
| mt08var050 | kg | Alambre galvanizado para atar, de 1,30 mm de diámetro. (material) | 0.4 | 38.26 | 15.304 |
| mt10haf110adc | m³ | Concreto f'c=210 kg/cm² (3000 psi), clase de exposición F0 S0 P0 C0, tamaño máximo del agregado 12,5 mm, consistencia blanda, premezclado, según ACI 318. (material) | 1.1 | 2834.02 | 3117.422 |
| mo043 | h | Armador de hierro. (mano de obra) | 0.384 | 120.22 | 46.164 |
| mo090 | h | Ayudante de armador de hierro. (mano de obra) | 0.493 | 89.8 | 44.271 |
| mo045 | h | Armador, en trabajos de colocación del concreto. (mano de obra) | 0.132 | 120.22 | 15.869 |
| mo092 | h | Ayudante de armador, en trabajos de colocación del concreto. (mano de obra) | 0.526 | 89.8 | 47.235 |
| % | % | Herramienta menor | 2 % | 4539.790 | 90.796 |
|  |  | Costes directos |  |  | 4630.586 |

Residuos:
- colocación: mt07aco110g Acero en varillas corrugadas, Grado 60 (fy=4200 kg/cm²), de varios diámetros, según ASTM A 615; factor de residuo 0.0075
- colocación: mt08var050 Alambre galvanizado para atar, de 1,30 mm de diámetro; factor de residuo 0.0038
- colocación: mt10haf110adc; factor de residuo 0.00141814

## Recursos

**mt07aco020l** Ud Separador homologado para pilas
Datos técnicos: Coste energético 1.105 MJ; Emisión de CO2 0.114 kg
Residuos:
- embalaje: re150101 Envases de papel y cartón. (componente de residuo); rendimiento 0.072 kg; Código LER 15 01 01; Masa del elemento 1 kg; Volumen 0.001333 m3

**mt07aco110g** kg Acero en varillas corrugadas, Grado 60 (fy=4200 kg/cm²), de varios diámetros, según ASTM A 615
Datos técnicos: Coste energético 9.830 MJ; Emisión de CO2 0.510 kg; Código LER 17 04 05; Masa del elemento 1 kg; Volumen 0.000476 m3

**mt08var050** kg Alambre galvanizado para atar, de 1,30 mm de diámetro
Datos técnicos: Coste energético 25.100 MJ; Emisión de CO2 2.560 kg; Código LER 17 04 05; Masa del elemento 1 kg; Volumen 0.000476 m3

**mt10haf110adc** m³ Concreto f'c=210 kg/cm² (3000 psi)
Datos técnicos: Coste energético 1876.000 MJ; Emisión de CO2 234.500 kg; Código LER 17 01 01; Masa del elemento 2345 kg; Volumen 1.563333 m3
