# Desmontaje de cableado eléctrico en fachada

- Propiedad del archivo: CYPE Ingenieros S.A.
- Formato: FIEBDC-3/2016
- Programa: Generador de precios de la construcción. CYPE Ingenieros, S.A.
- Fecha: 28/10/2024
- Ámbito geográfico: Honduras
- Divisa: HNL
- Costes indirectos: 3 %
- Gastos generales: 13 %
- Beneficio industrial: 6 %
- IVA: 15 %

## D Demoliciones

### DI Instalaciones

#### DIE Eléctricas

**DIE101** m Desmontaje de cableado eléctrico en fachada.
Desmontaje de cableado eléctrico visto fijo en superficie situado en fachada de edificio, con medios manuales, y carga manual sobre camión o contenedor.
Incluye: Desmontaje del elemento. Retirada y acopio del material desmontado. Limpieza de los restos de obra. Carga manual del material desmontado y restos de obra sobre camión o contenedor.
Criterio de medición de proyecto: Longitud medida según documentación gráfica de Proyecto.
Criterio de medición de obra: Se medirá la longitud realmente desmontada según especificaciones de Proyecto.

| Código | Ud | Descripción | Rendimiento | Precio | Importe |
|---|---|---|---|---|---|
| mo003 | h | Electricista. (mano de obra) | 0.033 | 118.7 | 3.917 |
| mo102 | h | Ayudante de electricista. (mano de obra) | 0.033 | 86.19 | 2.844 |
| % | % | Herramienta menor | 2 % | 6.761 | 0.135 |
|  |  | Costes directos |  |  | 6.896 |

Residuos:
- demolición: ruo170405 Hierro y acero. (componente de residuo); rendimiento 0.02 kg; Código LER 17 04 05; Masa del elemento 1 kg; Volumen 0.000476 m3
- demolición: ruo170411 Cables distintos de los especificados en el código 17 04 10. (componente de residuo); rendimiento 0.57 kg; Código LER 17 04 11; Masa del elemento 1 kg; Volumen 0.000667 m3
