# Desmontaje de puerta de garaje

- Propiedad del archivo: CYPE Ingenieros S.A.
- Formato: FIEBDC-3/2016
- Programa: Generador de precios de la construcción. CYPE Ingenieros, S.A.
- Fecha: 28/10/2024
- Ámbito geográfico: Honduras
- Divisa: HNL
- Costes indirectos: 3 %
- Gastos generales: 13 %
- Beneficio industrial: 6 %
- IVA: 15 %

## D Demoliciones

### DL Puertas, ventanas, closets, vidrios y protecciones solares

#### DLP Puertas

**DLP300** Ud Desmontaje de puerta de garaje.
Desmontaje de puerta de garaje enrollable de hasta 5 m² de superficie, con medios manuales, sin deteriorar los elementos constructivos a los que está sujeta, y carga manual sobre camión o contenedor.
Criterio de valoración económica: El precio incluye el desmontaje de los mecanismos y de los accesorios.
Incluye: Desmontaje del elemento. Retirada y acopio del material desmontado. Limpieza de los restos de obra. Carga manual del material desmontado y restos de obra sobre camión o contenedor.
Criterio de medición de proyecto: Número de unidades previstas, según documentación gráfica de Proyecto.
Criterio de medición de obra: Se medirá el número de unidades realmente desmontadas según especificaciones de Proyecto.

| Código | Ud | Descripción | Rendimiento | Precio | Importe |
|---|---|---|---|---|---|
| mo018 | h | Fierrero. (mano de obra) | 0.426 | 117.04 | 49.859 |
| mo059 | h | Ayudante de fierrero. (mano de obra) | 0.426 | 86.52 | 36.858 |
| mo113 | h | Peón de albañilería. (mano de obra) | 0.237 | 83.2 | 19.718 |
| % | % | Herramienta menor | 2 % | 106.435 | 2.129 |
|  |  | Costes directos |  |  | 108.564 |

Residuos:
- demolición: ruo170402 Aluminio. (componente de residuo); rendimiento 27 kg; Código LER 17 04 02; Masa del elemento 1 kg; Volumen 0.000667 m3
