# Demolición completa de techo plano transitable

- Propiedad del archivo: CYPE INGENIEROS, S.A.
- Formato: FIEBDC-3/2002
- Ámbito geográfico: Honduras
- Costes indirectos: 3.00 %
- Gastos generales: 13.00 %
- Beneficio industrial: 6.00 %
- IVA: 15.00 %

**DQA020** m² Demolición completa de techo plano transitable, ventilado, compuesto por capa de formación de pendientes de muros interiores aligerados, tablero cerámico hueco, capas de mortero de cemento de regularización y protección, impermeabilización y capas separadoras, aislamiento térmico y acústico, y piso cerámico, con martillo neumático, y carga manual de escombros sobre camión o contenedor.
Demolición completa de techo plano transitable, ventilado, compuesto por capa de formación de pendientes de muros interiores aligerados, tablero cerámico hueco, capas de mortero de cemento de regularización y protección, impermeabilización y capas separadoras, aislamiento térmico y acústico, y piso cerámico; con martillo neumático, sin afectar a la estabilidad de los elementos constructivos contiguos. Incluso parte proporcional de demolición de juntas de expansión, encuentro con paramentos verticales, desagües, limpieza, acopio, retirada y carga manual de escombros sobre camión o contenedor.
Incluye: Demolición del elemento. Fragmentación de los escombros en piezas manejables. Retirada y acopio de escombros. Carga de escombros sobre camión o contenedor.
Criterio de medición de proyecto: Superficie medida según documentación gráfica de Proyecto.
Criterio de medición de obra: Se medirá la superficie realmente demolida según especificaciones de Proyecto.

| Código | Ud | Descripción | Rendimiento | Precio | Importe |
|---|---|---|---|---|---|
| mo112 | h | Peón especializado de albañilería. (mano de obra) | 0.107 | 1.48 | 0.16 |
| mo113 | h | Peón de albañilería. (mano de obra) | 1.300 | 1.45 | 1.89 |
| % | % | Herramienta menor | 2 % | 2.05 | 0.04 |
|  |  | Costes directos |  |  | 2.09 |
