# Conector soldado

- Propiedad del archivo: CYPE Ingenieros S.A.
- Formato: FIEBDC-3/2016
- Programa: Generador de precios de la construcción. CYPE Ingenieros, S.A.
- Fecha: 04/04/2024
- Ámbito geográfico: Honduras
- Divisa: HNL
- Costes indirectos: 3 %
- Gastos generales: 13 %
- Beneficio industrial: 6 %
- IVA: 15 %

## E Estructuras

### EH Concreto reforzado

#### EHX Losas con lámina metálica

**EHX021** Ud Conector soldado.
Conector de acero galvanizado de 19 mm de diámetro y 135 mm de altura, para su utilización sobre vigas metálicas en losas con lámina metálica de 15,5 cm de canto mínimo; fijado mediante soldadura.
Incluye: Replanteo y disposición de conectores. Fijación de conectores mediante soldadura.
Criterio de medición de proyecto: Número de unidades previstas, según documentación gráfica de Proyecto.
Criterio de medición de obra: Se medirá el número de unidades realmente ejecutadas según especificaciones de Proyecto.

| Código | Ud | Descripción | Rendimiento | Precio | Importe |
|---|---|---|---|---|---|
| mt07cem040d | Ud | Conector de acero galvanizado con cabeza de disco, de 19 mm de diámetro y 135 mm de altura, para fijar a estructura de acero mediante soldadura a la lámina colaborante. (material) | 1 | 56.21 | 56.210 |
| mq08sol030 | h | Equipo y elementos auxiliares para soldadura de conectores. (maquinaria) | 0.05 | 435.26 | 21.763 |
| mo047 | h | Montador de estructura metálica. (mano de obra) | 0.055 | 118.68 | 6.527 |
| % | % | Herramienta menor | 2 % | 84.500 | 1.690 |
|  |  | Costes directos |  |  | 86.190 |

## Recursos

**mt07cem040d** Ud Conector de acero galvanizado con cabeza de disco
Datos técnicos: Coste energético 6.241 MJ; Emisión de CO2 0.480 kg
Residuos:
- embalaje: re150101 Envases de papel y cartón. (componente de residuo); rendimiento 0.09 kg; Código LER 15 01 01; Masa del elemento 1 kg; Volumen 0.001333 m3
- embalaje: re170203 Plástico. (componente de residuo); rendimiento 0.045 kg; Código LER 17 02 03; Masa del elemento 1 kg; Volumen 0.001667 m3
