# Columna prefabricada de concreto reforzado, imitación madera

- Propiedad del archivo: CYPE Ingenieros S.A.
- Formato: FIEBDC-3/2016
- Programa: Generador de precios de la construcción. CYPE Ingenieros, S.A.
- Fecha: 10/11/2025
- Ámbito geográfico: Honduras
- Divisa: HNL
- Costes indirectos: 3 %
- Gastos generales: 13 %
- Beneficio industrial: 6 %
- IVA: 15 %

## E Estructuras

### EP Concreto prefabricado

#### EPS Columnas

**EPS100** Ud Columna prefabricada de concreto reforzado, imitación madera.
Columna prefabricada de concreto reforzado, de 30x30 cm y sección hueca, de 225 cm de altura, con 4 barras de acero de 12 mm de diámetro, acabado imitación madera, con una mano de lasur. Incluso concreto f'c=245 kg/cm² (3500 psi), clase de exposición F0 S0 P0 C0, tamaño máximo del agregado 19 mm, consistencia blanda para relleno de la columna, pieza plana para remate superior y pieza capitel para remate superior.
Incluye: Replanteo de las columnas. Izado y presentación de las columnas mediante grúa. Ajuste a su posición correcta y nivelación. Montaje y desmontaje de apeos complementarios.
Criterio de medición de proyecto: Número de unidades previstas, según documentación gráfica de Proyecto.
Criterio de medición de obra: Se medirá el número de unidades realmente ejecutadas según especificaciones de Proyecto.

| Código | Ud | Descripción | Rendimiento | Precio | Importe |
|---|---|---|---|---|---|
| mt07pha080f | Ud | Columna prefabricada de concreto reforzado, de 30x30 cm y sección hueca, de 225 cm de altura, con 4 barras de acero de 12 mm de diámetro, acabado imitación madera, con una mano de lasur. (material) | 1 | 10344.31 | 10344.310 |
| mt07pha082a | Ud | Pieza plana de 33x33x3 cm, acabado imitación madera, con una mano de lasur, para remate superior de columna prefabricada de concreto reforzado, de 30x30 cm y sección hueca. (material) | 1 | 477.04 | 477.040 |
| mt07pha082b | Ud | Pieza capitel de 33x33x3 cm, acabado imitación madera, con una mano de lasur, para remate superior de columna prefabricada de concreto reforzado, de 30x30 cm y sección hueca. (material) | 1 | 2761.83 | 2761.830 |
| mt10haf110ahc | m³ | Concreto f'c=245 kg/cm² (3500 psi), clase de exposición F0 S0 P0 C0, tamaño máximo del agregado 19 mm, consistencia blanda, premezclado, según ACI 318. (material) | 0.11 | 2930.27 | 322.330 |
| mq07gte010a | h | Grúa autopropulsada de brazo telescópico con una capacidad de elevación de 12 t y 20 m de altura máxima de trabajo. (maquinaria) | 0.231 | 1217.16 | 281.164 |
| mo046 | h | Montador de estructura prefabricada de concreto. (mano de obra) | 0.363 | 125.49 | 45.553 |
| mo093 | h | Ayudante de montador de estructura prefabricada de concreto. (mano de obra) | 0.616 | 93.75 | 57.750 |
| % | % | Herramienta menor | 2 % | 14289.977 | 285.800 |
|  |  | Costes directos |  |  | 14575.777 |

Residuos:
- colocación: mt07pha080f; factor de residuo 0.0209341
- colocación: mt07pha082a; factor de residuo 0.0252
- colocación: mt07pha082b; factor de residuo 0.0252
- colocación: mt10haf110ahc; factor de residuo 0.00139202

## Recursos

**mt07pha080f** Ud Columna prefabricada de concreto reforzado
Datos técnicos: Coste energético 668.228 MJ; Emisión de CO2 53.484 kg; Código LER 17 01 01; Masa del elemento 315 kg; Volumen 0.21 m3
Residuos:
- embalaje: re170201 Madera. (componente de residuo); rendimiento 1.115 kg; Código LER 17 02 01; Masa del elemento 1 kg; Volumen 0.000909 m3
- embalaje: re170203 Plástico. (componente de residuo); rendimiento 0.42 kg; Código LER 17 02 03; Masa del elemento 1 kg; Volumen 0.001667 m3

**mt07pha082a** Ud Pieza plana de 33x33x3 cm
Datos técnicos: Coste energético 83.889 MJ; Emisión de CO2 1.097 kg; Código LER 17 01 01; Masa del elemento 6 kg; Volumen 0.004 m3
Residuos:
- embalaje: re170201 Madera; rendimiento 0.421 kg
- embalaje: re170203 Plástico; rendimiento 0.18 kg

**mt07pha082b** Ud Pieza capitel de 33x33x3 cm
Datos técnicos: Coste energético 153.349 MJ; Emisión de CO2 8.917 kg; Código LER 17 01 01; Masa del elemento 52 kg; Volumen 0.034667 m3
Residuos:
- embalaje: re170201 Madera; rendimiento 0.421 kg
- embalaje: re170203 Plástico; rendimiento 0.18 kg

**mt10haf110ahc** m³ Concreto f'c=245 kg/cm² (3500 psi)
Datos técnicos: Coste energético 1876.000 MJ; Emisión de CO2 234.500 kg; Código LER 17 01 01; Masa del elemento 2345 kg; Volumen 1.563333 m3
