# Perfil para canto de peldaño, de acero inoxidable

- Propiedad del archivo: CYPE Ingenieros S.A.
- Formato: FIEBDC-3/2016
- Programa: Generador de precios de la construcción. CYPE Ingenieros, S.A.
- Fecha: 04/04/2024
- Ámbito geográfico: Honduras
- Divisa: HNL
- Costes indirectos: 3 %
- Gastos generales: 13 %
- Beneficio industrial: 6 %
- IVA: 15 %

## H Remates y ayudas

### HD Perfiles decorativos

#### HDC Perfiles para esquinas

**HDC020** m Perfil para canto de peldaño, de acero inoxidable.
Perfil autoadhesivo en L, para la protección de cantos de peldaños, de acero inoxidable AISI 304, con alas de 28x12 mm de longitud y 3 mm de espesor.
Incluye: Preparación de la superficie soporte. Replanteo. Corte y preparación. Colocación y fijación.
Criterio de medición de proyecto: Longitud medida según documentación gráfica de Proyecto. No se ha incrementado la medición por roturas y recortes, ya que en la descomposición se ha considerado un 5% más de piezas.
Criterio de medición de obra: Se medirá la longitud realmente ejecutada según especificaciones de Proyecto.

| Código | Ud | Descripción | Rendimiento | Precio | Importe |
|---|---|---|---|---|---|
| mt18jpc120d | m | Perfil autoadhesivo en L, para la protección de cantos de peldaños, de acero inoxidable AISI 304, con alas de 28x12 mm de longitud y 3 mm de espesor. (material) | 1.05 | 176.54 | 185.367 |
| mo023 | h | Colocador de pisos. (mano de obra) | 0.055 | 114.04 | 6.272 |
| % | % | Herramienta menor | 2 % | 191.639 | 3.833 |
|  |  | Costes directos |  |  | 195.472 |

Residuos:
- colocación: mt18jpc120d; factor de residuo 0.0045

## Recursos

**mt18jpc120d** m Perfil autoadhesivo en L
Datos técnicos: Coste energético 45.538 MJ; Emisión de CO2 6.618 kg; Código LER 17 04 05; Masa del elemento 0.94 kg; Volumen 0.000448 m3
Residuos:
- embalaje: re170203 Plástico. (componente de residuo); rendimiento 0.008 kg; Código LER 17 02 03; Masa del elemento 1 kg; Volumen 0.001667 m3
