# Perfil para junta de partición, de acero inoxidable

- Propiedad del archivo: CYPE Ingenieros S.A.
- Formato: FIEBDC-3/2016
- Programa: Generador de precios de la construcción. CYPE Ingenieros, S.A.
- Fecha: 04/04/2024
- Ámbito geográfico: Honduras
- Divisa: HNL
- Costes indirectos: 3 %
- Gastos generales: 13 %
- Beneficio industrial: 6 %
- IVA: 15 %

## H Remates y ayudas

### HD Perfiles decorativos

#### HDS Perfiles para juntas entre pavimentos

**HDS050** m Perfil para junta de partición, de acero inoxidable.
Perfil en L para juntas de partición, de acero inoxidable AISI 304, de 20 mm de anchura, 20 mm de altura y 1 mm de espesor.
Incluye: Preparación de la superficie soporte. Replanteo. Corte y preparación. Nivelación. Colocación y fijación. Limpieza final.
Criterio de medición de proyecto: Longitud medida según documentación gráfica de Proyecto. No se ha incrementado la medición por roturas y recortes, ya que en la descomposición se ha considerado un 5% más de piezas.
Criterio de medición de obra: Se medirá la longitud realmente ejecutada según especificaciones de Proyecto.

| Código | Ud | Descripción | Rendimiento | Precio | Importe |
|---|---|---|---|---|---|
| mt18jpc091ig | m | Perfil en L para juntas de partición, de acero inoxidable AISI 304, de 20 mm de anchura, 20 mm de altura y 1 mm de espesor. (material) | 1.05 | 196.71 | 206.546 |
| mo023 | h | Colocador de pisos. (mano de obra) | 0.055 | 114.04 | 6.272 |
| % | % | Herramienta menor | 2 % | 212.818 | 4.256 |
|  |  | Costes directos |  |  | 217.074 |

Residuos:
- colocación: mt18jpc091ig; factor de residuo 0.0045

## Recursos

**mt18jpc091ig** m Perfil en L para juntas de partición
Datos técnicos: Coste energético 55.538 MJ; Emisión de CO2 8.088 kg; Código LER 17 04 05; Masa del elemento 1.15 kg; Volumen 0.000548 m3
Residuos:
- embalaje: re170203 Plástico. (componente de residuo); rendimiento 0.008 kg; Código LER 17 02 03; Masa del elemento 1 kg; Volumen 0.001667 m3
