# Perforación en concreto para el paso de instalaciones

- Propiedad del archivo: CYPE Ingenieros S.A.
- Formato: FIEBDC-3/2016
- Programa: Generador de precios de la construcción. CYPE Ingenieros, S.A.
- Fecha: 04/04/2024
- Ámbito geográfico: Honduras
- Divisa: HNL
- Costes indirectos: 3 %
- Gastos generales: 13 %
- Beneficio industrial: 6 %
- IVA: 15 %

## H Remates y ayudas

### HP Cortes y perforaciones

#### HPH En elementos de concreto

**HPH010** Ud Perforación en concreto para el paso de instalaciones.
Perforación por vía seca en muro de concreto macizo, de 62 mm de diámetro, hasta una profundidad máxima de 35 cm, realizada con perforadora con corona diamantada, para el paso de instalaciones.
Incluye: Replanteo de las zonas a perforar. Perforación con corona diamantada. Fragmentación de los escombros en piezas manejables. Retirada y acopio de escombros. Limpieza de los restos de obra. Carga manual de escombros sobre camión o contenedor.
Criterio de medición de proyecto: Número de unidades previstas, según documentación gráfica de Proyecto.
Criterio de medición de obra: Se medirá el número de unidades realmente ejecutadas según especificaciones de Proyecto.

| Código | Ud | Descripción | Rendimiento | Precio | Importe |
|---|---|---|---|---|---|
| mq05per020 | h | Perforadora con corona diamantada y soporte, por vía seca. (maquinaria) | 0.55 | 621.26 | 341.693 |
| mo113 | h | Peón de albañilería. (mano de obra) | 0.603 | 82.13 | 49.524 |
| % | % | Herramienta menor | 2 % | 391.217 | 7.824 |
|  |  | Costes directos |  |  | 399.041 |
