# Cable de pares de cobre

- Propiedad del archivo: CYPE Ingenieros S.A.
- Formato: FIEBDC-3/2016
- Programa: Generador de precios de la construcción. CYPE Ingenieros, S.A.
- Fecha: 04/04/2024
- Ámbito geográfico: Honduras
- Divisa: HNL
- Costes indirectos: 3 %
- Gastos generales: 13 %
- Beneficio industrial: 6 %
- IVA: 15 %

## I Instalaciones

### IA Audiovisuales

#### IAF Red de cables de pares de cobre

**IAF070** m Cable de pares de cobre.
Cable urbano apantallado, para exteriores, con cubierta EAP, de 25+1 pares (26x2x0,51 mm). Incluso accesorios y elementos de sujeción.
Incluye: Tendido de cables.
Criterio de medición de proyecto: Longitud medida según documentación gráfica de Proyecto.
Criterio de medición de obra: Se medirá la longitud realmente ejecutada según especificaciones de Proyecto.

| Código | Ud | Descripción | Rendimiento | Precio | Importe |
|---|---|---|---|---|---|
| mt40mto041c | m | Cable urbano apantallado, para exteriores, con cubierta EAP, de 25+1 pares (26x2x0,51 mm). (material) | 1 | 87.21 | 87.210 |
| mo001 | h | Instalador de telecomunicaciones. (mano de obra) | 0.055 | 117.18 | 6.445 |
| mo056 | h | Ayudante de instalador de telecomunicaciones. (mano de obra) | 0.055 | 85.08 | 4.679 |
| % | % | Herramienta menor | 2 % | 98.334 | 1.967 |
|  |  | Costes directos |  |  | 100.301 |

Residuos:
- colocación: mt40mto041c Cable urbano apantallado, para exteriores, con cubierta EAP, de 25+1 pares (26x2x0,51 mm); factor de residuo 0.0146421

## Recursos

**mt40mto041c** m Cable urbano apantallado, para exteriores, con cubierta EAP, de 25+1 pares (26x2x0,51 mm)
Datos técnicos: Coste energético 7.041 MJ; Emisión de CO2 0.194 kg; Código LER 17 04 11; Masa del elemento 0.19 kg; Volumen 0.000127 m3
Residuos:
- embalaje: re150101 Envases de papel y cartón. (componente de residuo); rendimiento 0.069 kg; Código LER 15 01 01; Masa del elemento 1 kg; Volumen 0.001333 m3
