# Cable de pares de cobre

- Propiedad del archivo: CYPE Ingenieros S.A.
- Formato: FIEBDC-3/2016
- Programa: Generador de precios de la construcción. CYPE Ingenieros, S.A.
- Fecha: 04/04/2024
- Ámbito geográfico: Honduras
- Divisa: HNL
- Costes indirectos: 3 %
- Gastos generales: 13 %
- Beneficio industrial: 6 %
- IVA: 15 %

## I Instalaciones

### IA Audiovisuales

#### IAF Red de cables de pares de cobre

**IAF070** m Cable de pares de cobre.
Cable urbano apantallado, para exteriores, con cubierta EAP, de 50+1 pares (51x2x0,51 mm). Incluso accesorios y elementos de sujeción.
Incluye: Tendido de cables.
Criterio de medición de proyecto: Longitud medida según documentación gráfica de Proyecto.
Criterio de medición de obra: Se medirá la longitud realmente ejecutada según especificaciones de Proyecto.

| Código | Ud | Descripción | Rendimiento | Precio | Importe |
|---|---|---|---|---|---|
| mt40mto041d | m | Cable urbano apantallado, para exteriores, con cubierta EAP, de 50+1 pares (51x2x0,51 mm). (material) | 1 | 166.49 | 166.490 |
| mo001 | h | Instalador de telecomunicaciones. (mano de obra) | 0.077 | 117.18 | 9.023 |
| mo056 | h | Ayudante de instalador de telecomunicaciones. (mano de obra) | 0.077 | 85.08 | 6.551 |
| % | % | Herramienta menor | 2 % | 182.064 | 3.641 |
|  |  | Costes directos |  |  | 185.705 |

Residuos:
- colocación: mt40mto041d Cable urbano apantallado, para exteriores, con cubierta EAP, de 50+1 pares (51x2x0,51 mm); factor de residuo 0.0119545

## Recursos

**mt40mto041d** m Cable urbano apantallado, para exteriores, con cubierta EAP, de 50+1 pares (51x2x0,51 mm)
Datos técnicos: Coste energético 12.205 MJ; Emisión de CO2 0.299 kg; Código LER 17 04 11; Masa del elemento 0.33 kg; Volumen 0.00022 m3
Residuos:
- embalaje: re150101 Envases de papel y cartón. (componente de residuo); rendimiento 0.076 kg; Código LER 15 01 01; Masa del elemento 1 kg; Volumen 0.001333 m3
